# Faixa corta-fogo horizontal

- Propriedade do ficheiro: CYPE INGENIEROS, S.A.
- Formato: FIEBDC-3/2002
- Âmbito geográfico: Brasil
- Moeda: BRL
- Custos indiretos: 3.00 %
- Despesas gerais: 13.00 %
- Lucro: 6.00 %
- IVA: 17.00 %

**IOJ041** m² Faixa corta-fogo horizontal, de 1 m de largura, com uma resistência ao fogo EI 60, para edifício de uso industrial, fixada mecanicamente à parede de divisa com substrutura suporte, sistema D113-FC.es 01 "KNAUF", composta por 2 placas de gesso acartonado DF / - 1200 / comprimento / 15 / com as bordas longitudinais afinados, corta-fogo "KNAUF", fixadas à subestrutura suporte composta por canais e montantes, formando esquadros separados 750 mm entre si, conectores e mestras separadas 400 mm entre si. Inclusive parafusos para a fixação das placas, e massa e fita para o tratamento de juntas.
Faixa corta-fogo horizontal, de 1 m de largura, com uma resistência ao fogo EI 60, para edifício de uso industrial, fixada mecanicamente à parede de divisa com substrutura suporte, sistema D113-FC.es 01 "KNAUF", composta por 2 placas de gesso acartonado DF / - 1200 / comprimento / 15 / com as bordas longitudinais afinados, corta-fogo "KNAUF", fixadas à subestrutura suporte composta por canais e montantes, formando esquadros separados 750 mm entre si, conectores e mestras separadas 400 mm entre si. Inclusive parafusos para a fixação das placas, e massa e fita para o tratamento de juntas.
Inclui: Marcação. Formação dos esquadros com canais e montantes. Colocação e fixação dos esquadros. Instalação de conectores. Colocação à pressão das mestras contra os conectores. Colocação e fixação dos perfis perimetrais. Preparação e corte das placas. Aparafusamento das placas aos perfis perimetrais e às mestras. Tratamento de juntas.
Critério de medição de projeto: Superfície medida segundo documentação gráfica de Projeto.
Critério de quantitativos de obra: Medir-se-á a superfície realmente executada segundo especificações de Projeto.

| Código | Un | Descrição | Rendimento | Preço | Importância |
|---|---|---|---|---|---|
| mt12pak020b | m | Canal 75/40/0,7 mm GRC 0,70 "KNAUF" de aço Z2 (Z275) galvanizado normal, para sistema Aquapanel Outdoor. (material) | 3.130 | 7.60 | 23.79 |
| mt12pak030ba | m | Montante 75/50/0,7 mm GRC 0,7 "KNAUF" de aço Z2 (Z275) galvanizado normal, para sistema Aquapanel Outdoor. (material) | 1.170 | 8.79 | 10.28 |
| mt12pek020xa | Un | Conector, para mestra 60/27, "KNAUF". (material) | 3.900 | 0.90 | 3.51 |
| mt12pfk011a | m | Mestra 60/27 "KNAUF" de chapa de aço galvanizado. (material) | 3.000 | 3.32 | 9.96 |
| mt12ptk010ba | Un | Parafuso LB "KNAUF" 3,5x9,5. (material) | 32.000 | 0.04 | 1.28 |
| mt12ptk010ab | Un | Parafuso LN "KNAUF" 3,5x11. (material) | 16.000 | 0.02 | 0.32 |
| mt12ptk030 | Un | Fixação "KNAUF" para concreto. (material) | 3.400 | 1.04 | 3.54 |
| mt12pfk012a | m | Perfil U 30/30 de chapa de aço galvanizado, sistemas "KNAUF", espessura 0,55 mm. (material) | 1.000 | 2.65 | 2.65 |
| mt12ppk010eb | m² | Placa de gesso acartonado DF / - 1200 / comprimento / 15 / com as bordas longitudinais afinados, corta-fogo "KNAUF"; Euroclasse A2-s1, d0 de reação ao fogo. (material) | 2.100 | 19.92 | 41.83 |
| mt12ptk010cc | Un | Parafuso autoperfurante TN "KNAUF" 3,5x25. (material) | 17.000 | 0.02 | 0.34 |
| mt12ptk010cf | Un | Parafuso autoperfurante TN "KNAUF" 3,5x45. (material) | 17.000 | 0.03 | 0.51 |
| mt12pik020n | kg | Massa de juntas Uniflott GLS "KNAUF", de pega normal (45 minutos), intervalo de temperatura de trabalho de 10 a 30°C, para aplicação manual sem fita de juntas. (material) | 0.500 | 0.69 | 0.35 |
| mt12pik010e | kg | Massa de juntas Jointfiller 24H "KNAUF", Euroclasse A2-s1, d0 de reação ao fogo, intervalo de temperatura de trabalho de 5 a 30°C, para aplicação manual com fita de juntas. (material) | 0.600 | 2.23 | 1.34 |
| mt12pck010a | m | Fita de juntas "KNAUF" de 50 mm de largura. (material) | 0.450 | 0.09 | 0.04 |
| mo011 | h | Montador. (mão de obra) | 0.313 | 25.36 | 7.94 |
| mo080 | h | Ajudante de montador. (mão de obra) | 0.313 | 20.48 | 6.41 |
| mo053 | h | Montador de pré-fabricados interiores. (mão de obra) | 0.313 | 28.28 | 8.85 |
| mo100 | h | Ajudante de montador de pré-fabricados interiores. (mão de obra) | 0.313 | 18.53 | 5.80 |
| % | % | Custos diretos complementares | 2 % | 128.74 | 2.57 |
|  |  | Custos diretos |  |  | 131.31 |
