# Escada rolante elétrica

- Propriedade do ficheiro: CYPE INGENIEROS, S.A.
- Formato: FIEBDC-3/2002
- Âmbito geográfico: Brasil
- Moeda: BRL
- Custos indiretos: 3.00 %
- Despesas gerais: 13.00 %
- Lucro: 6.00 %
- IVA: 17.00 %

**ITE010** Un Escada rolante elétrica, para interior, de 35° de inclinação, para vencer uma altura de 3 m, com uma largura útil de 1 m, balaustrada de 1 m, capacidade de transporte 9000 pessoas/h e 0,5 m/s de velocidade.
Fornecimento e instalação completa de escada rolante elétrica, para interior, de 35° de inclinação, para vencer uma altura de 3 m, com uma largura útil de 1 m, balaustrada de 1 m, capacidade de transporte 9000 pessoas/h e 0,5 m/s de velocidade. Inclusive passa-cabos, quadro e cabo de manobra, instalação elétrica, linha telefónica e sistemas de segurança. Totalmente montada, ligada e testada.
Inclui: Marcação da disposição dos apoios. Montagem de passa-cabos. Colocação da escada rolante sobre os apoios. Montagem do quadro e ligação do cabo de manobra. Ligação com a rede elétrica. Instalação da linha telefónica e dos sistemas de segurança.
Critério de medição de projeto: Número de unidades previstas, segundo documentação gráfica de Projeto.
Critério de quantitativos de obra: Medir-se-á o número de unidades realmente executadas segundo especificações de Projeto.

| Código | Un | Descrição | Rendimento | Preço | Importância |
|---|---|---|---|---|---|
| mt39emc010g | Un | Escada rolante elétrica, para interior, de 35° de inclinação, para vencer uma altura de 3 m, com uma largura útil de 1 m, balaustrada de 1 m, capacidade de transporte 9000 pessoas/h e 0,5 m/s de velocidade. (material) | 1.000 | 301786.03 | 301786.03 |
| mt39www020 | Un | Material auxiliar para instalações de transporte. (material) | 1.500 | 37.88 | 56.82 |
| mo016 | h | Montador de elevadores e similares. (mão de obra) | 54.132 | 25.85 | 1399.31 |
| mo085 | h | Ajudante de montador de elevadores e similares. (mão de obra) | 54.132 | 19.79 | 1071.27 |
| % | % | Custos diretos complementares | 2 % | 304313.43 | 6086.27 |
|  |  | Custos diretos |  |  | 310399.70 |
