# Grelha para interiores

- Propriedade do ficheiro: CYPE Ingenieros S.A.
- Formato: FIEBDC-3/2016
- Programa: Gerador de preços para construção civil. CYPE Ingenieros, S.A.
- Data: 14/02/2025
- Âmbito geográfico: Brasil
- Moeda: BRL
- Custos indiretos: 3 %
- Despesas gerais: 13 %
- Lucro: 6 %
- IVA: 17 %

## I Instalações

### IV Ventilação

#### IVM Ventilação mecânica

**IVM023** Un Grelha para interiores.
Grelha de plástico, com lâminas horizontais fixas, saída de ar perpendicular à grelha, cor branca RAL 9010, para duto de admissão ou extração, de 125 mm de diâmetro. Inclusive elementos de fixação.
Inclui: Marcação. Colocação e fixação.
Critério de medição de projeto: Número de unidades previstas, segundo documentação gráfica de Projeto.
Critério de quantitativos de obra: Medir-se-á o número de unidades realmente executadas segundo especificações de Projeto.

| Código | Un | Descrição | Rendimento | Preço | Importância |
|---|---|---|---|---|---|
| mt42sva140a | Un | Grelha de plástico, com lâminas horizontais fixas, saída de ar perpendicular à grelha, cor branca RAL 9010, para duto de admissão ou extração, de 125 mm de diâmetro, com elementos de fixação. (material) | 1 | 128.84 | 128.840 |
| mo011 | h | Montador. (mão de obra) | 0.157 | 42.82 | 6.723 |
| mo080 | h | Ajudante de montador. (mão de obra) | 0.157 | 31.49 | 4.944 |
| % | % | Custos diretos complementares | 2 % | 140.507 | 2.810 |
|  |  | Custos diretos |  |  | 143.317 |

## Recursos

**mt42sva140a** Un Grelha de plástico
Dados técnicos: Custo energético 19.415 MJ; Emissão de CO2 1.023 kg
Resíduos:
- embalagem: re150101 Embalagens de papel e cartão. (componente de resíduo); rendimento 0.072 kg; Código LER 15 01 01; Massa do elemento 1 kg; Volume 0.001333 m3
