# Chapéu

- Propriedade do ficheiro: CYPE Ingenieros S.A.
- Formato: FIEBDC-3/2016
- Programa: Gerador de preços para construção civil. CYPE Ingenieros, S.A.
- Data: 14/02/2025
- Âmbito geográfico: Brasil
- Moeda: BRL
- Custos indiretos: 3 %
- Despesas gerais: 13 %
- Lucro: 6 %
- IVA: 17 %

## I Instalações

### IV Ventilação

#### IVN Ventilação natural

**IVN040** Un Chapéu.
Chapéu contra a chuva de chapa galvanizada, para duto de saída de 125 mm de diâmetro exterior em cobertura inclinada de ardósia, acabamento liso, com rede de proteção contra a entrada de folhas e pássaros, rufo de chumbo e pescoço de ligação ao duto.
Inclui: Marcação. Colocação.
Critério de medição de projeto: Número de unidades previstas, segundo documentação gráfica de Projeto.
Critério de quantitativos de obra: Medir-se-á o número de unidades realmente executadas segundo especificações de Projeto.

| Código | Un | Descrição | Rendimento | Preço | Importância |
|---|---|---|---|---|---|
| mt42svs270al | Un | Chapéu contra a chuva de chapa galvanizada, para duto de saída de 125 mm de diâmetro exterior em cobertura inclinada de ardósia, acabamento liso, com rede de proteção contra a entrada de folhas e pássaros, rufo de chumbo e pescoço de ligação ao duto. (material) | 1 | 820.17 | 820.170 |
| mo020 | h | Pedreiro. (mão de obra) | 0.157 | 33.34 | 5.234 |
| mo112 | h | Servente de pedreiro. (mão de obra) | 0.078 | 29.17 | 2.275 |
| % | % | Custos diretos complementares | 2 % | 827.679 | 16.554 |
|  |  | Custos diretos |  |  | 844.233 |

## Recursos

**mt42svs270al** Un Chapéu contra a chuva de chapa galvanizada
Dados técnicos: Custo energético 201.513 MJ; Emissão de CO2 21.602 kg
Resíduos:
- embalagem: re150101 Embalagens de papel e cartão. (componente de resíduo); rendimento 1.32 kg; Código LER 15 01 01; Massa do elemento 1 kg; Volume 0.001333 m3
