# Fole de estanqueidade retrátil para docas de carga e descarga, de lona

- Propriedade do ficheiro: CYPE Ingenieros S.A.
- Formato: FIEBDC-3/2016
- Programa: Gerador de preços para construção civil. CYPE Ingenieros, S.A.
- Data: 28/05/2024
- Âmbito geográfico: Brasil
- Moeda: BRL
- Custos indiretos: 3 %
- Despesas gerais: 13 %
- Lucro: 6 %
- IVA: 17 %

## L Esquadrias, vidros e proteções solares

### LM Equipamento para docas de carga e descarga

#### LMA Foles de estanqueidade

**LMA010** Un Fole de estanqueidade retrátil para docas de carga e descarga, de lona.
Fole de estanqueidade retrátil para docas de carga e descarga, de 3450x3400x600 mm, com abertura frontal de 2250x2500 mm, de lona de PVC reforçada com poliéster, cor preto, com lona superior de 900 mm de altura e lonas laterais de 600 mm de largura, sobre estrutura de perfis de aço galvanizado, com braços telescópicos e marco frontal móvel, faixas de sinalização de cor amarelo nas lonas laterais para o posicionamento dos veículos, perfis angulares de alumínio, canaleta lateral para drenagem da água e cabos tensores elásticos.
Inclui: Limpeza e preparação da superfície suporte. Marcação. Montagem do fole de estanqueidade. Ajuste e fixação do fole de estanqueidade.
Critério de medição de projeto: Número de unidades previstas, segundo documentação gráfica de Projeto.
Critério de quantitativos de obra: Medir-se-á o número de unidades realmente executadas segundo especificações de Projeto.

| Código | Un | Descrição | Rendimento | Preço | Importância |
|---|---|---|---|---|---|
| mt26amc010a | Un | Fole de estanqueidade retrátil para docas de carga e descarga, de 3450x3400x600 mm, com abertura frontal de 2250x2500 mm, de lona de PVC reforçada com poliéster, cor preto, com lona superior de 900 mm de altura e lonas laterais de 600 mm de largura, sobre estrutura de perfis de aço galvanizado, com braços telescópicos e marco frontal móvel, faixas de sinalização de cor amarelo nas lonas laterais para o posicionamento dos veículos, perfis angulares de alumínio, canaleta lateral para drenagem da água e cabos tensores elásticos. (material) | 1 | 3598.23 | 3598.230 |
| mo011 | h | Montador. (mão de obra) | 6.27 | 40.91 | 256.506 |
| mo080 | h | Ajudante de montador. (mão de obra) | 6.27 | 30.23 | 189.542 |
| % | % | Custos diretos complementares | 2 % | 4044.278 | 80.886 |
|  |  | Custos diretos |  |  | 4125.164 |
