# Persiana rolô de tecido ignífugo perfurado

- Propriedade do ficheiro: CYPE Ingenieros S.A.
- Formato: FIEBDC-3/2016
- Programa: Gerador de preços para construção civil. CYPE Ingenieros, S.A.
- Data: 13/02/2025
- Âmbito geográfico: Brasil
- Moeda: BRL
- Custos indiretos: 3 %
- Despesas gerais: 13 %
- Lucro: 6 %
- IVA: 17 %

## L Esquadrias, vidros e proteções solares

### LS Proteções solares

#### LSE Persianas rolô

**LSE010** Un Persiana rolô de tecido ignífugo perfurado.
Persiana rolô, de 1000 mm de largura e 1200 mm de altura, com tecido ignífugo perfurado, de fibra de vidro sem PVC nem halogéneos, com a face exterior de cor cinza escuro e a face interior de cor cinza escuro, acionamento manual com corrente de PVC para manobra de recolhimento, no lado direito; fixada na parede com ancoragens mecânicas. Inclusive ferragens e acessórios.
Inclui: Marcação. Ancoragem ao paramento dos elementos de fixação. Montagem da persiana rolô. Montagem dos acessórios do acionamento.
Critério de medição de projeto: Número de unidades previstas, segundo documentação gráfica de Projeto.
Critério de quantitativos de obra: Medir-se-á o número de unidades realmente executadas segundo especificações de Projeto.

| Código | Un | Descrição | Rendimento | Preço | Importância |
|---|---|---|---|---|---|
| mt44stm010abaay | Un | Persiana rolô, de 1000 mm de largura e 1200 mm de altura, com tecido ignífugo perfurado, de fibra de vidro sem PVC nem halogéneos, com a face exterior de cor cinza escuro e a face interior de cor cinza escuro, inclusive ancoragens mecânicas para fixação ao suporte. (material) | 1 | 382.52 | 382.520 |
| mt44stm020a | Un | Kit para o acionamento de persiana rolô, com corrente de PVC para manobra de recolhimento, no lado direito. (material) | 1 | 29.2 | 29.200 |
| mo011 | h | Montador. (mão de obra) | 0.529 | 42.82 | 22.652 |
| mo080 | h | Ajudante de montador. (mão de obra) | 0.794 | 31.49 | 25.003 |
| % | % | Custos diretos complementares | 2 % | 459.375 | 9.188 |
|  |  | Custos diretos |  |  | 468.563 |

Resíduos:
- colocação: mt44stm010abaay; fator de resíduo 0.044

## Recursos

**mt44stm010abaay** Un Persiana rolô, de 1000 mm de largura e 1200 mm de altura
Dados técnicos: Custo energético 35.393 MJ; Emissão de CO2 1.324 kg; Código LER 20 01 11; Massa do elemento 0.62 kg; Volume 0.000827 m3
Resíduos:
- embalagem: re170203 Plástico. (componente de resíduo); rendimento 0.1 kg; Código LER 17 02 03; Massa do elemento 1 kg; Volume 0.001667 m3

**mt44stm020a** Un Kit para o acionamento de persiana rolô, com corrente de PVC para manobra de recolhimento, no lado direito
Dados técnicos: Custo energético 6.661 MJ; Emissão de CO2 0.759 kg
Resíduos:
- embalagem: re150101 Embalagens de papel e cartão. (componente de resíduo); rendimento 0.032 kg; Código LER 15 01 01; Massa do elemento 1 kg; Volume 0.001333 m3
