# Isolamento térmico de recuperador de calor ou chaminé de caixa de fogo

- Propriedade do ficheiro: CYPE Ingenieros S.A.
- Formato: FIEBDC-3/2016
- Programa: Gerador de preços para construção civil. CYPE Ingenieros, S.A.
- Data: 18/06/2025
- Âmbito geográfico: Brasil
- Moeda: BRL
- Custos indiretos: 3 %
- Despesas gerais: 13 %
- Lucro: 6 %
- IVA: 17 %

## N Isolamentos e impermeabilizações

### NA Isolamentos térmicos

#### NAH Caixas de fogo e recuperadores de calor

**NAH010** m² Isolamento térmico de recuperador de calor ou chaminé de caixa de fogo.
Isolamento térmico de recuperador de calor ou chaminé de caixa de fogo, com painel de lã mineral hidrófobo, imputrescível, revestido em uma das suas faces com uma lâmina de alumínio colada com resina orgânica, de 30 mm de espessura, resistência térmica 0,85 m²K/W, condutibilidade térmica 0,035 W/(mK). Colocação em obra: topo a topo, com fixações mecânicas.
Inclui: Limpeza e preparação da superfície suporte. Implantação e corte do isolamento. Colocação do isolamento. Fixação do isolamento.
Critério de medição de projeto: Superfície medida segundo documentação gráfica de Projeto.
Critério de quantitativos de obra: Medir-se-á a superfície realmente executada segundo especificações de Projeto.

| Código | Un | Descrição | Rendimento | Preço | Importância |
|---|---|---|---|---|---|
| mt16lva080a | m² | Painel de lã mineral hidrófobo, imputrescível, revestido em uma das suas faces com uma lâmina de alumínio colada com resina orgânica, de 30 mm de espessura, resistência térmica 0,85 m²K/W, condutibilidade térmica 0,035 W/(mK), Euroclasse A1 de reação ao fogo, capacidade de absorção de água a curto prazo <=1 kg/m² e fator de resistência à difusão do vapor de água 1, com código de designação MW-EN 13162-T5-DS(TH)-WS-WL(P), de aplicação como isolante térmico e proteção preventiva contra o fogo de recuperadores de calor e chaminés de caixas de fogo ou extratores de fumos. (material) | 1.05 | 156.09 | 163.895 |
| mt16aaa020ac | Un | Fixação mecânica para painéis isolantes de lã mineral, colocados diretamente sobre a superfície suporte. (material) | 6.667 | 0.97 | 6.467 |
| mo054 | h | Montador de isolamentos. (mão de obra) | 0.105 | 34.52 | 3.625 |
| mo101 | h | Ajudante de montador de isolamentos. (mão de obra) | 0.105 | 29.06 | 3.051 |
| % | % | Custos diretos complementares | 2 % | 177.038 | 3.541 |
|  |  | Custos diretos |  |  | 180.579 |

Resíduos:
- colocação: mt16lva080a; fator de resíduo 0.024

## Recursos

**mt16lva080a** m² Painel de lã mineral hidrófobo
Dados técnicos: Custo energético 47.262 MJ; Emissão de CO2 2.384 kg; Código LER 17 06 04; Massa do elemento 1.2 kg; Volume 0.002 m3
Resíduos:
- embalagem: re170203 Plástico. (componente de resíduo); rendimento 0.034 kg; Código LER 17 02 03; Massa do elemento 1 kg; Volume 0.001667 m3

**mt16aaa020ac** Un Fixação mecânica para painéis isolantes de lã mineral, colocados diretamente sobre a superfície suporte
Dados técnicos: Custo energético 0.233 MJ; Emissão de CO2 0.071 kg
Resíduos:
- embalagem: re150101 Embalagens de papel e cartão. (componente de resíduo); rendimento 0.072 kg; Código LER 15 01 01; Massa do elemento 1 kg; Volume 0.001333 m3
