# Isolamento térmico de testa de laje e pilares em fachada, com poliestireno expandido

- Propriedade do ficheiro: CYPE Ingenieros S.A.
- Formato: FIEBDC-3/2016
- Programa: Gerador de preços para construção civil. CYPE Ingenieros, S.A.
- Data: 27/08/2025
- Âmbito geográfico: Brasil
- Moeda: BRL
- Custos indiretos: 3 %
- Despesas gerais: 13 %
- Lucro: 6 %
- IVA: 17 %

## N Isolamentos e impermeabilizações

### NA Isolamentos térmicos

#### NAJ Pontes térmicas

**NAJ011** m² Isolamento térmico de testa de laje e pilares em fachada, com poliestireno expandido.
Isolamento térmico de testas de laje e pilares embutidos na espessura da fachada, formado por painel rígido de poliestireno expandido, de superfície lisa e borda lateral reta, de 10 mm de espessura e 30 mm de largura, resistência térmica 0,65 m²K/W, condutibilidade térmica 0,032 W/(mK), colocado topo a topo e cravagem com pontas metálicas às fôrmas da estrutura antes da concretagem.
Inclui: Implantação e corte do isolamento. Fixação do isolamento.
Critério de medição de projeto: Superfície medida segundo documentação gráfica de Projeto.
Critério de quantitativos de obra: Medir-se-á a superfície realmente executada segundo especificações de Projeto.

| Código | Un | Descrição | Rendimento | Preço | Importância |
|---|---|---|---|---|---|
| mt16pel030a | m² | Painel rígido de poliestireno expandido, de superfície lisa e borda lateral reta, de 10 mm de espessura e 300 mm de largura, resistência térmica 0,65 m²K/W, condutibilidade térmica 0,032 W/(mK), Euroclasse E de reação ao fogo, com código de designação EPS-EN 13163-L3-W3-T2-S5-P10-BS100-DS(N)2-CS(10)60. (material) | 1.05 | 12.8 | 13.440 |
| mt08var070 | kg | Pontas metálicas de cabeça larga. (material) | 0.15 | 20.16 | 3.024 |
| mo054 | h | Montador de isolamentos. (mão de obra) | 0.157 | 34.52 | 5.420 |
| mo101 | h | Ajudante de montador de isolamentos. (mão de obra) | 0.157 | 29.06 | 4.562 |
| % | % | Custos diretos complementares | 2 % | 26.446 | 0.529 |
|  |  | Custos diretos |  |  | 26.975 |

Resíduos:
- colocação: mt16pel030a; fator de resíduo 0.048
- colocação: mt08var070 Pontas metálicas de cabeça larga; fator de resíduo 0.0045

## Recursos

**mt16pel030a** m² Painel rígido de poliestireno expandido
Dados técnicos: Custo energético 16.107 MJ; Emissão de CO2 0.586 kg; Código LER 17 06 04; Massa do elemento 0.15 kg; Volume 0.00025 m3
Resíduos:
- embalagem: re170203 Plástico. (componente de resíduo); rendimento 0.024 kg; Código LER 17 02 03; Massa do elemento 1 kg; Volume 0.001667 m3

**mt08var070** kg Pontas metálicas de cabeça larga
Dados técnicos: Custo energético 14.060 MJ; Emissão de CO2 0.570 kg; Código LER 17 04 05; Massa do elemento 1 kg; Volume 0.000476 m3
