# Isolamento térmico sob parapeito metálico

- Propriedade do ficheiro: CYPE Ingenieros S.A.
- Formato: FIEBDC-3/2016
- Programa: Gerador de preços para construção civil. CYPE Ingenieros, S.A.
- Data: 14/02/2025
- Âmbito geográfico: Brasil
- Moeda: BRL
- Custos indiretos: 3 %
- Despesas gerais: 13 %
- Lucro: 6 %
- IVA: 17 %

## N Isolamentos e impermeabilizações

### NA Isolamentos térmicos

#### NAJ Pontes térmicas

**NAJ020** m Isolamento térmico sob parapeito metálico.
Isolamento térmico sob parapeito metálico, formado por painel rígido de poliestireno extrudido, de superfície rugosa estriada e borda lateral com encaixe macho-fêmea e reto, de 40 mm de espessura, resistência à compressão >= 300 kPa, resistência térmica 1,2 m²K/W, condutibilidade térmica 0,034 W/(mK), colocado topo a topo e fixado com cimento cola sobre a superfície suporte, prévia aplicação de uma camada de regularização de argamassa industrializada para alvenaria, de cimento, cor cinza, com aditivo hidrófugo, categoria 5 (resistência à compressão 5 N/mm²), fornecida em sacos, de 4 cm de espessura.
Inclui: Limpeza e preparação da superfície suporte. Aplicação da camada de regularização de argamassa. Marcação da disposição das peças. Corte do isolamento. Aplicação da cola. Colocação do isolamento.
Critério de medição de projeto: Comprimento medido segundo documentação gráfica de Projeto.
Critério de quantitativos de obra: Medir-se-á o comprimento realmente executado segundo especificações de Projeto.

| Código | Un | Descrição | Rendimento | Preço | Importância |
|---|---|---|---|---|---|
| mt16pxa010eaq | m² | Painel rígido de poliestireno extrudido, de superfície rugosa estriada e borda lateral com encaixe macho-fêmea e reto, de 40 mm de espessura, resistência à compressão >= 300 kPa, resistência térmica 1,2 m²K/W, condutibilidade térmica 0,034 W/(mK), Euroclasse E de reação ao fogo, com código de designação XPS-EN 13164-T2-CS(10/Y)300-DS(70,90)-DLT(2)5-WL(T)0,7-WD(V)3-FTCD1. (material) | 0.3 | 67.29 | 20.187 |
| mt16aaa010 | kg | Argamassa colante para fixação de materiais isolantes. (material) | 2.7 | 1.38 | 3.726 |
| mt08aaa010a | m³ | Água. (material) | 0.006 | 3.83 | 0.023 |
| mt09mif010ia | t | Argamassa industrializada para alvenaria, de cimento, cor cinza, com aditivo hidrófugo, resistência à compressão 5 N/mm², fornecida em sacos. (material) | 0.011 | 142.33 | 1.566 |
| mo054 | h | Montador de isolamentos. (mão de obra) | 0.105 | 34.52 | 3.625 |
| mo101 | h | Ajudante de montador de isolamentos. (mão de obra) | 0.105 | 29.06 | 3.051 |
| mo020 | h | Pedreiro. (mão de obra) | 0.125 | 33.34 | 4.168 |
| mo113 | h | Auxiliar de serviços gerais. (mão de obra) | 0.251 | 28.94 | 7.264 |
| % | % | Custos diretos complementares | 2 % | 43.610 | 0.872 |
|  |  | Custos diretos |  |  | 44.482 |

Resíduos:
- colocação: mt16pxa010eaq; fator de resíduo 0.048
- colocação: mt16aaa010 Argamassa colante para fixação de materiais isolantes; fator de resíduo 0.0189
- colocação: mt09mif010ia; fator de resíduo 0.0189

## Recursos

**mt16pxa010eaq** m² Painel rígido de poliestireno extrudido
Dados técnicos: Custo energético 111.135 MJ; Emissão de CO2 3.550 kg; Código LER 17 06 04; Massa do elemento 1.24 kg; Volume 0.002067 m3
Resíduos:
- embalagem: re170203 Plástico. (componente de resíduo); rendimento 0.024 kg; Código LER 17 02 03; Massa do elemento 1 kg; Volume 0.001667 m3

**mt16aaa010** kg Argamassa colante para fixação de materiais isolantes
Dados técnicos: Custo energético 6.411 MJ; Emissão de CO2 0.126 kg; Código LER 17 01 01; Massa do elemento 1 kg; Volume 0.000667 m3
Resíduos:
- embalagem: re150101 Embalagens de papel e cartão. (componente de resíduo); rendimento 0.011 kg; Código LER 15 01 01; Massa do elemento 1 kg; Volume 0.001333 m3
- embalagem: re170201 Madeira. (componente de resíduo); rendimento 0.018 kg; Código LER 17 02 01; Massa do elemento 1 kg; Volume 0.000909 m3

**mt08aaa010a** m³ Água
Dados técnicos: Custo energético 60.000 MJ; Emissão de CO2 30.000 kg

**mt09mif010ia** t Argamassa industrializada para alvenaria
Dados técnicos: Custo energético 2050.870 MJ; Emissão de CO2 177.583 kg; Código LER 17 01 01; Massa do elemento 1000 kg; Volume 0.666667 m3
Resíduos:
- embalagem: re150101 Embalagens de papel e cartão; rendimento 8.571 kg
- embalagem: re170201 Madeira; rendimento 0.463 kg
- embalagem: re170203 Plástico; rendimento 0.241 kg
