# Isolamento térmico e revestimento mineral de fachadas

- Propriedade do ficheiro: CYPE INGENIEROS, S.A.
- Formato: FIEBDC-3/2002
- Âmbito geográfico: Brasil
- Moeda: BRL
- Custos indiretos: 3.00 %
- Despesas gerais: 13.00 %
- Lucro: 6.00 %
- IVA: 17.00 %

**NAR020** m² Isolamento térmico e revestimento mineral de fachadas, pela sua face exterior, com o sistema Thermocal "DBBLOK", formado por uma camada de argamassa de reboco isolante térmico e acústico, Thermocal, de 20 mm de espessura, aplicada através de projeção mecânica com um rendimento de 15 kg/m², e uma camada de argamassa monocamada de cal, Ibercal Master 450 Thermo, acabamento afagado, cor a escolher, de 10 mm de espessura.
Isolamento térmico e revestimento mineral de fachadas, pela sua face exterior, com o sistema Thermocal "DBBLOK", formado por: uma camada de argamassa de reboco isolante térmico e acústico, Thermocal, composta de cal, fonólito expandido, vermiculita esfoliada e microesferas ocas de vidro, de 20 mm de espessura, aplicada através de projeção mecânica com um rendimento de 15 kg/m²; e uma camada de argamassa monocamada de cal, Ibercal Master 450 Thermo, composta de cal hidráulica natural, cal hidratada de alto conteúdo em cálcio, areia de sílica, calcites cristalizadas, minerais leves, pigmentos inorgânicos e aditivos especiais, acabamento afagado, cor a escolher, de 10 mm de espessura. Inclusive parte proporcional de preparação da superfície suporte, formação de juntas, cantos, mestras, arestas, reentrâncias, ombreiras e vergas e arremates nos encontros com paramentos, revestimentos ou outros elementos assentes na sua superfície.
Inclui: Preparação da superfície suporte. Tratamento dos pontos singulares. Aplicação da argamassa base. Aplicação da camada de acabamento com argamassa decorativa.
Critério de medição de projeto: Superfície medida segundo documentação gráfica de Projeto, descontando as aberturas de superfície maior de 1 m², adicionando em alternativa a superfície da parte interior da abertura, correspondente ao desenvolvimento de ombreiras e padieiras. Não foi incrementada a medição por perdas, uma vez que na composição se considerou 5% a mais.
Critério de quantitativos de obra: Medir-se-á a superfície realmente executada segundo especificações de Projeto, descontando as aberturas de superfície maior de 1 m², adicionando em alternativa a superfície da parte interior da abertura, correspondente ao desenvolvimento de ombreiras e padieiras.

| Código | Un | Descrição | Rendimento | Preço | Importância |
|---|---|---|---|---|---|
| mt28mai010 | l | Argamassa de reboco, isolante térmico e acústico, hidrófugo e transpirável, Thermocal "DBBLOK", composta de cal, fonólito expandido, vermiculita esfoliada e microesferas ocas de vidro, resistência à compressão de 3 a 7,5 N/mm², absorção de água por capilaridade menor de 0,2 kg/m² min½ e condutibilidade térmica menor ou igual a 0,1 W/mK, densidade 455 kg/m³, calor específico 823 J/kgK e condutibilidade térmica 0,068 W/(mK); para aplicar através de projeção mecânica. (material) | 15.000 | 2.56 | 38.40 |
| mt28mon030 | m | Bite de PVC. (material) | 0.750 | 1.10 | 0.83 |
| mt28mon050 | m | Perfil de PVC rígido para formação de arestas em revestimentos de argamassa monocamada. (material) | 1.250 | 1.16 | 1.45 |
| mt28moi010 | kg | Argamassa monocamada de cal, Ibercal Master 450 Thermo "DBBLOK", composta de cal hidráulica natural, cal hidratada de alto conteúdo em cálcio, areia de sílica, calcites cristalizadas, minerais leves, pigmentos inorgânicos e aditivos especiais, resistência à compressão de 1,5 a 5 N/mm², absorção de água por capilaridade menor de 0,2 kg/m² min½; para aplicar manualmente ou através de projeção mecânica, como acabamento decorativo do reboco. (material) | 9.500 | 2.48 | 23.56 |
| mo039 | h | Pedreiro de acabamento. (mão de obra) | 0.445 | 21.83 | 9.71 |
| mo079 | h | Ajudante de pedreiro de acabamento. (mão de obra) | 0.445 | 17.19 | 7.65 |
| mo111 | h | Servente de pedreiro de acabamento. (mão de obra) | 0.385 | 19.80 | 7.62 |
| % | % | Custos diretos complementares | 2 % | 89.22 | 1.78 |
|  |  | Custos diretos |  |  | 91.00 |
