# Pastilha anti-vibração de borracha, de 50x50x25 mm e 100 kg de carga máxima

- Propriedade do ficheiro: CYPE INGENIEROS, S.A.
- Formato: FIEBDC-3/2002
- Âmbito geográfico: Brasil
- Moeda: BRL
- Custos indiretos: 3.00 %
- Despesas gerais: 13.00 %
- Lucro: 6.00 %
- IVA: 17.00 %

**NBI010** Un Pastilha anti-vibração de borracha, de 50x50x25 mm e 100 kg de carga máxima.
Pastilha anti-vibração de borracha, de 50x50x25 mm e 100 kg de carga máxima.
Inclui: Marcação. Colocação da pastilha anti-vibração.
Critério de medição de projeto: Número de unidades previstas, segundo documentação gráfica de Projeto.
Critério de quantitativos de obra: Medir-se-á o número de unidades realmente executadas segundo especificações de Projeto.

| Código | Un | Descrição | Rendimento | Preço | Importância |
|---|---|---|---|---|---|
| mt16avg010a | Un | Pastilha anti-vibração de borracha, de 50x50x25 mm e 100 kg de carga máxima. (material) | 1.000 | 4.63 | 4.63 |
| mo054 | h | Montador de isolamentos. (mão de obra) | 0.121 | 30.04 | 3.63 |
| mo101 | h | Ajudante de montador de isolamentos. (mão de obra) | 0.121 | 20.69 | 2.50 |
| % | % | Custos diretos complementares | 2 % | 10.76 | 0.22 |
|  |  | Custos diretos |  |  | 10.98 |
