# Prancha anti-vibração de borracha, de 280x280x10 mm e 2,6 kg/cm² de carga máxima à compressão

- Propriedade do ficheiro: CYPE INGENIEROS, S.A.
- Formato: FIEBDC-3/2002
- Âmbito geográfico: Brasil
- Moeda: BRL
- Custos indiretos: 3.00 %
- Despesas gerais: 13.00 %
- Lucro: 6.00 %
- IVA: 17.00 %

**NBI020** Un Prancha anti-vibração de borracha, de 280x280x10 mm e 2,6 kg/cm² de carga máxima à compressão.
Prancha anti-vibração de borracha, de 280x280x10 mm e 2,6 kg/cm² de carga máxima à compressão.
Inclui: Marcação. Colocação da prancha anti-vibração.
Critério de medição de projeto: Número de unidades previstas, segundo documentação gráfica de Projeto.
Critério de quantitativos de obra: Medir-se-á o número de unidades realmente executadas segundo especificações de Projeto.

| Código | Un | Descrição | Rendimento | Preço | Importância |
|---|---|---|---|---|---|
| mt16avg030a | Un | Prancha anti-vibração de borracha, de 280x280x10 mm e 2,6 kg/cm² de carga máxima à compressão. (material) | 1.000 | 23.98 | 23.98 |
| mo054 | h | Montador de isolamentos. (mão de obra) | 0.121 | 30.04 | 3.63 |
| mo101 | h | Ajudante de montador de isolamentos. (mão de obra) | 0.121 | 20.69 | 2.50 |
| % | % | Custos diretos complementares | 2 % | 30.11 | 0.60 |
|  |  | Custos diretos |  |  | 30.71 |
