# Isolamento acústico a ruído aéreo, em parede de placas de gesso acartonado

- Propriedade do ficheiro: CYPE Ingenieros S.A.
- Formato: FIEBDC-3/2016
- Programa: Gerador de preços para construção civil. CYPE Ingenieros, S.A.
- Data: 27/03/2024
- Âmbito geográfico: Brasil
- Moeda: BRL
- Custos indiretos: 3 %
- Despesas gerais: 13 %
- Lucro: 6 %
- IVA: 17 %

## N Isolamentos e impermeabilizações

### NB Isolamentos acústicos

#### NBP Paredes divisórias

**NBP021** m² Isolamento acústico a ruído aéreo, em parede de placas de gesso acartonado.
Isolamento acústico a ruído aéreo, em parede de placas de gesso acartonado, formado por feltro de lã de vidro, de 50 mm de espessura, resistência térmica 1,19 m²K/W, condutibilidade térmica 0,042 W/(mK).
Inclui: Corte do isolamento a colocar entre os perfis. Colocação do isolamento entre os perfis.
Critério de medição de projeto: Superfície medida segundo documentação gráfica de Projeto.
Critério de quantitativos de obra: Medir-se-á a superfície realmente executada segundo especificações de Projeto.

| Código | Un | Descrição | Rendimento | Preço | Importância |
|---|---|---|---|---|---|
| mt16lva210a | m² | Feltro de lã de vidro, de 50 mm de espessura, resistência térmica 1,19 m²K/W, condutibilidade térmica 0,042 W/(mK), segundo ABNT NBR 11362. (material) | 1.05 | 13.65 | 14.333 |
| mo054 | h | Montador de isolamentos. (mão de obra) | 0.052 | 33.54 | 1.744 |
| mo101 | h | Ajudante de montador de isolamentos. (mão de obra) | 0.052 | 27.93 | 1.452 |
| % | % | Custos diretos complementares | 2 % | 17.529 | 0.351 |
|  |  | Custos diretos |  |  | 17.880 |

Resíduos:
- colocação: mt16lva210a; fator de resíduo 0.06

## Recursos

**mt16lva210a** m² Feltro de lã de vidro
Dados técnicos: Custo energético 90.261 MJ; Emissão de CO2 4.555 kg; Código LER 17 06 04; Massa do elemento 2.4 kg; Volume 0.004 m3
Resíduos:
- embalagem: re170203 Plástico. (componente de resíduo); rendimento 0.024 kg; Código LER 17 02 03; Massa do elemento 1 kg; Volume 0.001667 m3
