# Lâmina separadora de polietileno, de 0,05 mm de espessura e 46 g/m² de massa superficial, colocada sobre o terreno ou sobre um enrocamento

- Propriedade do ficheiro: CYPE INGENIEROS, S.A.
- Formato: FIEBDC-3/2002
- Âmbito geográfico: Brasil
- Moeda: BRL
- Custos indiretos: 3.00 %
- Despesas gerais: 13.00 %
- Lucro: 6.00 %
- IVA: 17.00 %

**NGL010** m² Lâmina separadora de polietileno, de 0,05 mm de espessura e 46 g/m² de massa superficial, colocada sobre o terreno ou sobre um enrocamento.
Lâmina separadora de polietileno, de 0,05 mm de espessura e 46 g/m² de massa superficial, colocada sobre o terreno ou sobre um enrocamento.
Inclui: Colocação da lâmina separadora. Tratamento de sobreposições e uniões.
Critério de medição de projeto: Superfície medida segundo documentação gráfica de Projeto.
Critério de quantitativos de obra: Medir-se-á a superfície realmente executada segundo especificações de Projeto, incluindo as entregas e as sobreposições.

| Código | Un | Descrição | Rendimento | Preço | Importância |
|---|---|---|---|---|---|
| mt16png010a | m² | Filme de polietileno de 0,05 mm de espessura e 46 g/m² de massa superficial. (material) | 1.150 | 0.72 | 0.83 |
| mo020 | h | Pedreiro. (mão de obra) | 0.031 | 24.01 | 0.74 |
| mo113 | h | Auxiliar de serviços gerais. (mão de obra) | 0.016 | 20.96 | 0.34 |
| % | % | Custos diretos complementares | 2 % | 1.91 | 0.04 |
|  |  | Custos diretos |  |  | 1.95 |
