# Vedação da junta de dilatação de 15 mm de largura

- Propriedade do ficheiro: CYPE INGENIEROS, S.A.
- Formato: FIEBDC-3/2002
- Âmbito geográfico: Brasil
- Moeda: BRL
- Custos indiretos: 3.00 %
- Despesas gerais: 13.00 %
- Lucro: 6.00 %
- IVA: 17.00 %

**NIJ010** m Vedação da junta de dilatação de 15 mm de largura, em paramento horizontal interior, com cordão de vedação de massa com base betuminosa, sobre fundo de junta de 20 mm de diâmetro, recobrimento prévio da superfície nos flancos da junta com primer asfáltico.
Vedação de junta de dilatação de 15 mm de largura, em paramento horizontal interior, com cordão de vedação de massa com base betuminosa, sobre fundo de junta de 20 mm de diâmetro. Incluindo parte proporcional de limpeza prévia do suporte e proteção da superfície contígua à junta, recobrimento da superfície nos flancos da junta, para melhorar a aderência da massa, com primer asfáltico e acabamento através de alisamento do material com espátula.
Inclui: Limpeza do suporte. Proteção da superfície contígua à junta. Enchimento do fundo da junta. Aplicação de primer nos flancos da junta. Aplicação da massa. Alisamento final com espátula.
Critério de medição de projeto: Comprimento medido segundo documentação gráfica de Projeto.
Critério de quantitativos de obra: Medir-se-á o comprimento realmente executado segundo especificações de Projeto.

| Código | Un | Descrição | Rendimento | Preço | Importância |
|---|---|---|---|---|---|
| mt15sja030bb | m | Fundo de juntas para vedação em cordões de polietileno expandido, de 20 mm de diâmetro, para limitar a profundidade da junta de dilatação. (material) | 1.000 | 0.76 | 0.76 |
| mt15sja010a | m | Cordão de enchimento para junta de dilatação, de pasta com base betuminosa tipo BH-II, de 15 mm de diâmetro. (material) | 1.050 | 5.69 | 5.97 |
| mt14iea020a | kg | Emulsão asfáltica aniônica sem cargas. (material) | 0.050 | 8.99 | 0.45 |
| mo112 | h | Servente de pedreiro. (mão de obra) | 0.642 | 19.52 | 12.53 |
| % | % | Custos diretos complementares | 2 % | 19.71 | 0.39 |
|  |  | Custos diretos |  |  | 20.10 |
