# Impermeabilização de junta de dilatação. Sistema "PANTALLAX"

- Propriedade do ficheiro: CYPE Ingenieros S.A.
- Formato: FIEBDC-3/2016
- Programa: Gerador de preços para construção civil. CYPE Ingenieros, S.A.
- Data: 14/02/2025
- Âmbito geográfico: Brasil
- Moeda: BRL
- Custos indiretos: 3 %
- Despesas gerais: 13 %
- Lucro: 6 %
- IVA: 17 %

## N Isolamentos e impermeabilizações

### NI Impermeabilizações

#### NIJ Juntas

**NIJ040** m Impermeabilização de junta de dilatação. Sistema "PANTALLAX".
Impermeabilização de junta de dilatação em radier, abaixo do nível freático. Sistema "PANTALLAX", formado por sistema Geoben "PANTALLAX", geocomposto de betonita de sódio, de 6 mm de espessura, sobre o lastro de concreto não estrutural, em horizontal, e no espaço da junta, em vertical, ocupando toda a espessura da laje, após a desmontagem de fôrmas da laje em um dos lados; execução de ranhura de 3-5x25 cm; colocação de sistema Hypal formado por banda elástica impermeável, de polietileno clorossulfonado, de 20 cm de largura e 2 mm de espessura, com perfurações em todo o seu comprimento para incrementar a aderência e argamassa de três componentes à base de resina epóxi; e vedação de junta, sistema Mortar, com argamassa para reparação e impermeabilização, (rendimento: 18 kg/m).
Inclui: Colocação e fixação da manta. Execução da ranhura. Colocação da membrana. Aplicação da impermeabilização.
Critério de medição de projeto: Comprimento medido segundo documentação gráfica de Projeto.
Critério de quantitativos de obra: Medir-se-á o comprimento realmente executado segundo especificações de Projeto.

| Código | Un | Descrição | Rendimento | Preço | Importância |
|---|---|---|---|---|---|
| mt15ppi050a | m² | Geocomposto de betonita de sódio, de 6 mm de espessura, formado por um geotêxtil não tecido de polipropileno, de 200 g/m², 5,3 kg/m² de grânulos de betonita de sódio natural e um geotêxtil tecido de polipropileno, de 110 g/m², para sistema Geoben "PANTALLAX", apto para utilização em ambientes salinos. (material) | 1.6 | 61.49 | 98.384 |
| mt15ppi030a | m² | Banda elástica impermeável, de polietileno clorossulfonado, de 20 cm de largura e 2 mm de espessura, com perfurações em todo o seu comprimento para incrementar a aderência; para vedação de juntas de dilatação, sistema Hypal "PANTALLAX". (material) | 0.2 | 633.54 | 126.708 |
| mt15ppi040a | kg | Argamassa de três componentes à base de resina epóxi; para vedação de juntas de dilatação, sistema Hypal "PANTALLAX". (material) | 1.22 | 90.41 | 110.300 |
| mt09rev030a | kg | Argamassa para reparação e impermeabilização de superfícies, sistema Mortar "PANTALLAX". (material) | 18 | 2.23 | 40.140 |
| mo032 | h | Aplicador de produtos impermeabilizantes. (mão de obra) | 0.888 | 33.34 | 29.606 |
| mo070 | h | Ajudante de aplicador de produtos impermeabilizantes. (mão de obra) | 0.888 | 31.49 | 27.963 |
| % | % | Custos diretos complementares | 2 % | 433.101 | 8.662 |
|  |  | Custos diretos |  |  | 441.763 |

Resíduos:
- colocação: mt15ppi050a; fator de resíduo 0.03
- colocação: mt15ppi030a; fator de resíduo 0.03
- colocação: mt15ppi040a Argamassa de três componentes à base de resina epóxi; para vedação de juntas de dilatação, sistema Hypal "PANTALLAX"; fator de resíduo 0.056879
- colocação: mt09rev030a Argamassa para reparação e impermeabilização de superfícies, sistema Mortar "PANTALLAX"; fator de resíduo 0.0063

## Recursos

**mt15ppi050a** m² Geocomposto de betonita de sódio
Dados técnicos: Custo energético 35.101 MJ; Emissão de CO2 1.196 kg; Código LER 17 06 04; Massa do elemento 5.61 kg; Volume 0.00935 m3
Resíduos:
- embalagem: re170203 Plástico. (componente de resíduo); rendimento 0.034 kg; Código LER 17 02 03; Massa do elemento 1 kg; Volume 0.001667 m3

**mt15ppi030a** m² Banda elástica impermeável
Dados técnicos: Custo energético 263.670 MJ; Emissão de CO2 9.398 kg; Código LER 17 06 04; Massa do elemento 1.9 kg; Volume 0.003167 m3
Resíduos:
- embalagem: re170203 Plástico; rendimento 0.034 kg

**mt15ppi040a** kg Argamassa de três componentes à base de resina epóxi; para vedação de juntas de dilatação, sistema Hypal "PANTALLAX"
Dados técnicos: Custo energético 60.330 MJ; Emissão de CO2 2.374 kg; Código LER 17 09 04; Massa do elemento 1 kg; Volume 0.000667 m3
Resíduos:
- embalagem: re150104 Embalagens de metal. (componente de resíduo); rendimento 0.246 kg; Código LER 15 01 04; Massa do elemento 1 kg; Volume 0.001667 m3
- embalagem: re170203 Plástico; rendimento 0.07 kg

**mt09rev030a** kg Argamassa para reparação e impermeabilização de superfícies, sistema Mortar "PANTALLAX"
Dados técnicos: Custo energético 2.394 MJ; Emissão de CO2 0.194 kg; Código LER 17 01 01; Massa do elemento 1 kg; Volume 0.000667 m3
Resíduos:
- embalagem: re150101 Embalagens de papel e cartão. (componente de resíduo); rendimento 0.014 kg; Código LER 15 01 01; Massa do elemento 1 kg; Volume 0.001333 m3
- embalagem: re170201 Madeira. (componente de resíduo); rendimento 0.001 kg; Código LER 17 02 01; Massa do elemento 1 kg; Volume 0.000909 m3
- embalagem: re170203 Plástico; rendimento 0.003 kg
