# Barreira anticapilaridade em arranque de muro de alvenaria

- Propriedade do ficheiro: CYPE INGENIEROS, S.A.
- Formato: FIEBDC-3/2002
- Âmbito geográfico: Brasil
- Moeda: BRL
- Custos indiretos: 3.00 %
- Despesas gerais: 13.00 %
- Lucro: 6.00 %
- IVA: 17.00 %

**NIP030** m Barreira anticapilaridade em arranque de muro de alvenaria, de 25 cm de espessura, com membrana de betume modificado com elastômero SBS, de 2,5 mm de espessura, com armadura de feltro de fibra de vidro de 60 g/m², de superfície não protegida, totalmente aderida ao suporte com maçarico, colocada com sobreposições sobre uma camada de regularização de argamassa de cimento, confeccionada em obra, com aditivo hidrófugo, dosificação 1:6, prévia aplicação de primer com emulsão asfáltica não iônica e posterior aplicação de camada de proteção de argamassa de cimento, confeccionada em obra, com aditivo hidrófugo, dosificação 1:6.
Barreira anticapilaridade em arranque de muro de alvenaria, de 25 cm de espessura, com membrana de betume modificado com elastômero SBS, de 2,5 mm de espessura, com armadura de feltro de fibra de vidro de 60 g/m², de superfície não protegida, totalmente aderida ao suporte com maçarico, colocada com sobreposições sobre uma camada de regularização de argamassa de cimento, confeccionada em obra, com aditivo hidrófugo, dosificação 1:6, prévia aplicação de primer com emulsão asfáltica não iônica e posterior aplicação de camada de proteção de argamassa de cimento, confeccionada em obra, com aditivo hidrófugo, dosificação 1:6.
Inclui: Marcação. Regularização da superfície suporte. Limpeza e preparação da superfície. Aplicação de primer asfáltico. Colocação da impermeabilização. Derramamento, espalhamento e nivelamento da camada de argamassa de proteção.
Critério de medição de projeto: Comprimento medido segundo documentação gráfica de Projeto.
Critério de quantitativos de obra: Medir-se-á o comprimento realmente executado segundo especificações de Projeto.

| Código | Un | Descrição | Rendimento | Preço | Importância |
|---|---|---|---|---|---|
| mt08aaa010a | m³ | Água. (material) | 0.006 | 3.39 | 0.02 |
| mt01arg005a | t | Areia de pedreira, para argamassa preparada em obra. (material) | 0.004 | 45.85 | 0.18 |
| mt08cem002 | kg | Cimento cinza em sacos. (material) | 0.625 | 0.55 | 0.34 |
| mt08adt010 | kg | Aditivo hidrófugo para impermeabilização de argamassas ou concretos. (material) | 0.013 | 2.71 | 0.04 |
| mt14pap100b | kg | Emulsão asfáltica não iônica. (material) | 0.088 | 10.16 | 0.89 |
| mt14lba010a | m² | Membrana de betume modificado com elastômero SBS, de 2,5 mm de espessura, massa nominal 3 kg/m², com armadura de feltro de fibra de vidro de 60 g/m², de superfície não protegida. (material) | 0.263 | 13.92 | 3.66 |
| mq06hor010 | h | Betoneira. (equipamento) | 0.005 | 4.73 | 0.02 |
| mo029 | h | Aplicador de lâminas impermeabilizantes. (mão de obra) | 0.263 | 23.85 | 6.27 |
| mo067 | h | Ajudante de aplicador de lâminas impermeabilizantes. (mão de obra) | 0.284 | 20.48 | 5.82 |
| % | % | Custos diretos complementares | 2 % | 17.24 | 0.34 |
|  |  | Custos diretos |  |  | 17.58 |
