# Isolamento térmico sob laje, com painéis de aglomerado de cortiça expandida

- Propriedade do ficheiro: CYPE Ingenieros S.A.
- Formato: FIEBDC-3/2016
- Programa: Gerador de preços para construção civil. CYPE Ingenieros, S.A.
- Data: 18/06/2025
- Âmbito geográfico: Brasil
- Moeda: BRL
- Custos indiretos: 3 %
- Despesas gerais: 13 %
- Lucro: 6 %
- IVA: 17 %

## N Isolamentos e impermeabilizações

### NV Isolamentos térmicos de origem vegetal

#### NVD Lajes

**NVD010** m² Isolamento térmico sob laje, com painéis de aglomerado de cortiça expandida.
Isolamento térmico sob laje, formado por painel de aglomerado de cortiça expandida, de 25 mm de espessura, de 1000x500 mm, cor preto, de entre 105 e 125 kg/m³ de densidade, resistência térmica 0,65 m²K/W, condutibilidade térmica 0,04 W/(mK), fator de resistência à difusão do vapor de água entre 7 e 14, Euroclasse E de reação ao fogo, resistência à compressão >= 100 kPa, colocado topo a topo e fixado mecanicamente.
Inclui: Corte e preparação do isolamento. Colocação do isolamento. Fixação do isolamento.
Critério de medição de projeto: Superfície medida segundo documentação gráfica de Projeto.
Critério de quantitativos de obra: Medir-se-á a superfície realmente executada segundo especificações de Projeto.

| Código | Un | Descrição | Rendimento | Preço | Importância |
|---|---|---|---|---|---|
| mt16acs010la | m² | Painel de aglomerado de cortiça expandida, de 25 mm de espessura, de 1000x500 mm, cor preto, de entre 105 e 125 kg/m³ de densidade, resistência térmica 0,65 m²K/W, condutibilidade térmica 0,04 W/(mK), fator de resistência à difusão do vapor de água entre 7 e 14, Euroclasse E de reação ao fogo, resistência à compressão >= 100 kPa. (material) | 1.05 | 76.54 | 80.367 |
| mt16aaa020lg | Un | Fixação mecânica para painéis isolantes de aglomerado de cortiça expandida, colocados diretamente sobre a superfície suporte. (material) | 3 | 1.49 | 4.470 |
| mo054 | h | Montador de isolamentos. (mão de obra) | 0.105 | 34.52 | 3.625 |
| mo101 | h | Ajudante de montador de isolamentos. (mão de obra) | 0.105 | 29.06 | 3.051 |
| % | % | Custos diretos complementares | 2 % | 91.513 | 1.830 |
|  |  | Custos diretos |  |  | 93.343 |

Resíduos:
- colocação: mt16acs010la; fator de resíduo 0.045863

## Recursos

**mt16acs010la** m² Painel de aglomerado de cortiça expandida
Dados técnicos: Custo energético 196.646 MJ; Emissão de CO2 -4.825 kg; Código LER 17 06 04; Massa do elemento 2.875 kg; Volume 0.004792 m3
Resíduos:
- embalagem: re170203 Plástico. (componente de resíduo); rendimento 0.025 kg; Código LER 17 02 03; Massa do elemento 1 kg; Volume 0.001667 m3

**mt16aaa020lg** Un Fixação mecânica para painéis isolantes de aglomerado de cortiça expandida
Dados técnicos: Custo energético 0.233 MJ; Emissão de CO2 0.071 kg
Resíduos:
- embalagem: re150101 Embalagens de papel e cartão. (componente de resíduo); rendimento 0.072 kg; Código LER 15 01 01; Massa do elemento 1 kg; Volume 0.001333 m3
