# Cobertura plana acessível, não ventilada, com piso fixo, tipo convencional, para tráfego rodado. Impermeabilização com lâminas asfálticas, tipo bicamada

- Propriedade do ficheiro: CYPE Ingenieros S.A.
- Formato: FIEBDC-3/2016
- Programa: Gerador de preços para construção civil. CYPE Ingenieros, S.A.
- Data: 14/02/2025
- Âmbito geográfico: Brasil
- Moeda: BRL
- Custos indiretos: 3 %
- Despesas gerais: 13 %
- Lucro: 6 %
- IVA: 17 %

## Q Coberturas

### QA Planas acessíveis, não ventiladas

#### QAC Com piso fixo, para tráfego rodado

**QAC012** m² Cobertura plana acessível, não ventilada, com piso fixo, tipo convencional, para tráfego rodado. Impermeabilização com lâminas asfálticas, tipo bicamada.
Cobertura plana acessível, não ventilada, com piso fixo, tipo convencional, caimento de 1% a 15%, para tráfego rodado. FORMAÇÃO DE PENDENTES: com guias de espigões, água furtada e juntas com mestras de bloco cerâmico furado duplo e camada de concreto leve, de resistência à compressão 2,0 MPa e 690 kg/m³ de densidade, confeccionado em obra com argila expandida e cimento cinza, com espessura média de 10 cm; com camada de regularização de argamassa de cimento, confeccionada em obra, dosificação 1:6 de 2 cm de espessura, acabamento afagado; IMPERMEABILIZAÇÃO: tipo bicamada, colada, composta por membrana de betume modificado com elastômero SBS, de 4 mm de espessura, com armadura de feltro de poliéster não tecido de 160 g/m² e membrana de betume modificado com elastômero SBS, de 2,5 mm de espessura, com armadura de feltro de fibra de vidro de 60 g/m², prévia aplicação de primer com emulsão asfáltica aniônica com cargas; CAMADA DE PROTEÇÃO: piso de aglomerado asfáltico, com mistura betuminosa descontínua a quente, de tipo aberta (percentagem de aberturas > 12%), com inerte granítico de 8 mm de tamanho máximo, e betume asfáltico de penetração, de 8 cm de espessura.
Critérios considerados na determinação do preço da unidade de obra: O preço não inclui a execução e a vedação das juntas nem a execução de arremates nos encontros com paramentos e drenagens.
Inclui: Marcação dos pontos singulares. Marcação dos caimentos e traçado de espigões, águas furtadas e juntas. Formação de caimentos com guias de espigões, água furtada e juntas com mestras de bloco. Enchimento de juntas com poliestireno expandido. Concretagem e nivelamento do concreto leve até alcançar o nível de coroamento das mestras. Descarga, espalhamento e nivelamento da argamassa de regularização. Limpeza e preparação da superfície. Colocação da impermeabilização. Espalhamento e compactação da camada de desgaste.
Critério de medição de projeto: Superfície medida em projeção horizontal, segundo documentação gráfica de Projeto, desde as faces interiores dos parapeitos ou muretes perimetrais que a limitam.
Critério de quantitativos de obra: Medir-se-á, em projeção horizontal, a superfície realmente executada segundo especificações de Projeto, desde as faces interiores dos parapeitos ou muretes perimetrais que a limitam.

| Código | Un | Descrição | Rendimento | Preço | Importância |
|---|---|---|---|---|---|
| mt04lpt010c | Un | Bloco cerâmico furado duplo, para revestir, 30x20x9 cm, densidade 746 kg/m³. (material) | 3 | 0.71 | 2.130 |
| mt01arl030b | m³ | Argila expandida, fornecida em sacos Big Bag. (material) | 0.105 | 345.27 | 36.253 |
| mt08cem002 | kg | Cimento cinza em sacos. (material) | 25 | 0.63 | 15.750 |
| mt08aaa010a | m³ | Água. (material) | 0.011 | 3.83 | 0.042 |
| mt16pea020b | m² | Painel rígido de poliestireno expandido, borda lateral reta, de 20 mm de espessura, resistência térmica 0,55 m²K/W, condutibilidade térmica 0,036 W/(mK), para junta de dilatação. (material) | 0.01 | 9.99 | 0.100 |
| mt01arg005a | t | Areia de pedreira, para argamassa preparada em obra. (material) | 0.033 | 51.13 | 1.687 |
| mt14lba010q | m² | Membrana de betume modificado com elastômero SBS, de 4 mm de espessura, massa nominal 4,8 kg/m², com armadura de feltro de poliéster não tecido de 160 g/m², acabamento em uma face com feltro de poliéster de 130 g/m², de superfície não protegida. (material) | 1.1 | 81.84 | 90.024 |
| mt14lba010a | m² | Membrana de betume modificado com elastômero SBS, de 2,5 mm de espessura, massa nominal 3 kg/m², com armadura de feltro de fibra de vidro de 60 g/m², de superfície não protegida. (material) | 1.1 | 35.79 | 39.369 |
| mt14iea020c | kg | Emulsão asfáltica aniônica com cargas. (material) | 0.3 | 24.58 | 7.374 |
| mt47aag010qa | t | Mistura betuminosa descontínua a quente, de tipo aberta (percentagem de aberturas > 12%), com inerte granítico de 8 mm de tamanho máximo, e betume asfáltico de penetração. (material) | 0.184 | 272.36 | 50.114 |
| mq11ext030 | h | Espalhadora asfáltica sobre rastos, de 81 kW. (equipamento) | 0.007 | 889.03 | 6.223 |
| mq02ron010a | h | Cilindro vibratório tandem auto-propulsado, de 24,8 kW, de 2450 kg, largura de trabalho 100 cm. (equipamento) | 0.003 | 217.94 | 0.654 |
| mq06hor010 | h | Betoneira elétrica com uma capacidade de amassamento de 160 l. (equipamento) | 0.082 | 13.5 | 1.107 |
| mo020 | h | Pedreiro. (mão de obra) | 0.303 | 33.34 | 10.102 |
| mo113 | h | Auxiliar de serviços gerais. (mão de obra) | 0.617 | 28.94 | 17.856 |
| mo029 | h | Aplicador de lâminas impermeabilizantes. (mão de obra) | 0.178 | 33.34 | 5.935 |
| mo067 | h | Ajudante de aplicador de lâminas impermeabilizantes. (mão de obra) | 0.178 | 31.49 | 5.605 |
| % | % | Custos diretos complementares | 2 % | 290.325 | 5.807 |
|  |  | Custos diretos |  |  | 296.132 |

Resíduos:
- colocação: mt04lpt010c Bloco cerâmico furado duplo, para revestir, 30x20x9 cm, densidade 746 kg/m³; fator de resíduo 0.0516306
- colocação: mt01arl030b Argila expandida, fornecida em sacos Big Bag; fator de resíduo 0.003
- colocação: mt08cem002 Cimento cinza em sacos; fator de resíduo 0.0063
- colocação: mt16pea020b; fator de resíduo 0.048
- colocação: mt01arg005a Areia de pedreira, para argamassa preparada em obra; fator de resíduo 0.00501329
- colocação: mt14lba010q; fator de resíduo 0.0449558
- colocação: mt14lba010a; fator de resíduo 0.07
- colocação: mt14iea020c Emulsão asfáltica aniônica com cargas; fator de resíduo 0.007
- colocação: mt47aag010qa; fator de resíduo 0.0105

## Recursos

**mt04lpt010c** Un Bloco cerâmico furado duplo, para revestir, 30x20x9 cm, densidade 746 kg/m³
Dados técnicos: Custo energético 11.437 MJ; Emissão de CO2 0.829 kg; Código LER 17 01 02; Massa do elemento 3.5 kg; Volume 0.0028 m3
Resíduos:
- embalagem: re170201 Madeira. (componente de resíduo); rendimento 0.008 kg; Código LER 17 02 01; Massa do elemento 1 kg; Volume 0.000909 m3
- embalagem: re170203 Plástico. (componente de resíduo); rendimento 0.001 kg; Código LER 17 02 03; Massa do elemento 1 kg; Volume 0.001667 m3

**mt01arl030b** m³ Argila expandida, fornecida em sacos Big Bag
Dados técnicos: Custo energético 1051.540 MJ; Emissão de CO2 67.918 kg; Código LER 01 04 09; Massa do elemento 350 kg; Volume 0.21875 m3
Resíduos:
- embalagem: re170203 Plástico; rendimento 1.75 kg

**mt08cem002** kg Cimento cinza em sacos
Dados técnicos: Custo energético 4.234 MJ; Emissão de CO2 0.734 kg; Código LER 17 01 01; Massa do elemento 1 kg; Volume 0.000667 m3
Resíduos:
- embalagem: re150101 Embalagens de papel e cartão. (componente de resíduo); rendimento 0.014 kg; Código LER 15 01 01; Massa do elemento 1 kg; Volume 0.001333 m3
- embalagem: re170201 Madeira; rendimento 0.001 kg
- embalagem: re170203 Plástico; rendimento 0.003 kg

**mt08aaa010a** m³ Água
Dados técnicos: Custo energético 60.000 MJ; Emissão de CO2 30.000 kg

**mt16pea020b** m² Painel rígido de poliestireno expandido
Dados técnicos: Custo energético 57.501 MJ; Emissão de CO2 1.999 kg; Código LER 17 06 04; Massa do elemento 0.6 kg; Volume 0.001 m3
Resíduos:
- embalagem: re170203 Plástico; rendimento 0.024 kg

**mt01arg005a** t Areia de pedreira, para argamassa preparada em obra
Dados técnicos: Custo energético 75.000 MJ; Emissão de CO2 4.000 kg; Código LER 01 04 08; Massa do elemento 1000 kg; Volume 0.666667 m3

**mt14lba010q** m² Membrana de betume modificado com elastômero SBS
Dados técnicos: Custo energético 280.262 MJ; Emissão de CO2 7.893 kg; Código LER 17 03 02; Massa do elemento 4.8 kg; Volume 0.0048 m3
Resíduos:
- embalagem: re170203 Plástico; rendimento 0.064 kg

**mt14lba010a** m² Membrana de betume modificado com elastômero SBS
Dados técnicos: Custo energético 176.114 MJ; Emissão de CO2 4.981 kg; Código LER 17 03 02; Massa do elemento 3 kg; Volume 0.003 m3
Resíduos:
- embalagem: re170203 Plástico; rendimento 0.05 kg

**mt14iea020c** kg Emulsão asfáltica aniônica com cargas
Dados técnicos: Custo energético 31.940 MJ; Emissão de CO2 0.230 kg; Código LER 17 03 02; Massa do elemento 1 kg; Volume 0.001 m3

**mt47aag010qa** t Mistura betuminosa descontínua a quente
Dados técnicos: Custo energético 3024.300 MJ; Emissão de CO2 19.960 kg; Código LER 17 03 02; Massa do elemento 1000 kg; Volume 1 m3
