# Arremate lateral de cobertura com perfil

- Propriedade do ficheiro: CYPE Ingenieros S.A.
- Formato: FIEBDC-3/2016
- Programa: Gerador de preços para construção civil. CYPE Ingenieros, S.A.
- Data: 27/03/2024
- Âmbito geográfico: Brasil
- Moeda: BRL
- Custos indiretos: 3 %
- Despesas gerais: 13 %
- Lucro: 6 %
- IVA: 17 %

## Q Coberturas

### QR Arremates

#### QRB Arremate lateral

**QRB010** m Arremate lateral de cobertura com perfil.
Arremate lateral de cobertura com perfil de arremate inferior de alumínio lacado, de 15 mm de altura, cor branca RAL 9010 acabamento brilhante, com perfurações trapezoidais para a sua fixação e pingadeira. Inclusive cimento cola, peças especiais e silicone neutro.
Inclui: Limpeza e preparação da superfície. Marcação. Corte, colocação e fixação do perfil.
Critério de medição de projeto: Comprimento medido segundo documentação gráfica de Projeto.
Critério de quantitativos de obra: Medir-se-á o comprimento realmente executado segundo especificações de Projeto.

| Código | Un | Descrição | Rendimento | Preço | Importância |
|---|---|---|---|---|---|
| mt09mcr021m | kg | Cimento cola melhorado, C2, cor cinza. (material) | 0.18 | 1.01 | 0.182 |
| mt20pcs130aba1 | m | Perfil de arremate inferior de alumínio lacado, de 15 mm de altura, cor branca RAL 9010 acabamento brilhante, com perfurações trapezoidais para a sua fixação e pingadeira, fornecido em barras de 2,5 m de comprimento. (material) | 1.1 | 60.39 | 66.429 |
| mt15sja100 | Un | Cartucho de pasta de silicone neutro. (material) | 0.01 | 20.96 | 0.210 |
| mo020 | h | Pedreiro. (mão de obra) | 0.157 | 32.24 | 5.062 |
| mo113 | h | Auxiliar de serviços gerais. (mão de obra) | 0.157 | 27.81 | 4.366 |
| % | % | Custos diretos complementares | 2 % | 76.249 | 1.525 |
|  |  | Custos diretos |  |  | 77.774 |

Resíduos:
- colocação: mt09mcr021m Cimento cola melhorado, C2, cor cinza; fator de resíduo 0.07
- colocação: mt20pcs130aba1; fator de resíduo 0.024
- colocação: mt15sja100 Cartucho de pasta de silicone neutro; fator de resíduo 0.06

## Recursos

**mt09mcr021m** kg Cimento cola melhorado, C2, cor cinza
Dados técnicos: Custo energético 3.871 MJ; Emissão de CO2 0.344 kg; Código LER 17 09 04; Massa do elemento 1 kg; Volume 0.000667 m3
Resíduos:
- embalagem: re170203 Plástico. (componente de resíduo); rendimento 0.003 kg; Código LER 17 02 03; Massa do elemento 1 kg; Volume 0.001667 m3

**mt20pcs130aba1** m Perfil de arremate inferior de alumínio lacado
Dados técnicos: Custo energético 36.285 MJ; Emissão de CO2 2.579 kg; Código LER 17 04 02; Massa do elemento 0.324 kg; Volume 0.000216 m3
Resíduos:
- embalagem: re170203 Plástico; rendimento 0.008 kg

**mt15sja100** Un Cartucho de pasta de silicone neutro
Dados técnicos: Custo energético 87.088 MJ; Emissão de CO2 3.667 kg; Código LER 17 09 04; Massa do elemento 0.45 kg; Volume 0.0003 m3
Resíduos:
- embalagem: re170203 Plástico; rendimento 0.1 kg
