# Sistema Onduvilla "ONDULINE" de placas asfálticas Onduvilla (6 ondas) "ONDULINE", de perfil ondulado, cor Rojo Sombreado

- Propriedade do ficheiro: CYPE INGENIEROS, S.A.
- Formato: FIEBDC-3/2002
- Âmbito geográfico: Brasil
- Moeda: BRL
- Custos indiretos: 3.00 %
- Despesas gerais: 13.00 %
- Lucro: 6.00 %
- IVA: 17.00 %

**QTX030** m² Sistema Onduvilla "ONDULINE" de placas asfálticas Onduvilla (6 ondas) "ONDULINE", de perfil ondulado, cor Rojo Sombreado.
Formação de sistema Onduvilla "ONDULINE", composto por placas asfálticas Onduvilla (6 ondas) "ONDULINE", de perfil ondulado, cor Rojo Sombreado, fixadas através de 6 pregos de aço com cabeça de plástico. Inclusive parte proporcional de colocação de cumeeira de fibras minerais e vegetais saturadas com uma emulsão betuminosa a altas temperaturas e terminação do perímetro da cobertura com arremate lateral de fibras minerais e vegetais saturadas com uma emulsão betuminosa a altas temperaturas.
Inclui: Limpeza da superfície suporte. Fixação das placas asfálticas. Tratamento de pontos singulares.
Critério de medição de projeto: Superfície da vertente medida em verdadeira magnitude, segundo documentação gráfica de Projeto. Incluindo formação de cumeeiras, espigões, beirais, bordas livres, água furtada, encontros de vertentes com paramentos verticais superiores e laterais, arremates em bordas livres laterais, chaminés, janelas e dutos de ventilação.
Critério de quantitativos de obra: Medir-se-á, em verdadeira magnitude, a superfície realmente executada segundo especificações de Projeto. Incluindo formação de cumeeiras, espigões, beirais, bordas livres, água furtada, encontros de vertentes com paramentos verticais superiores e laterais, arremates em bordas livres laterais, chaminés, janelas e dutos de ventilação.

| Código | Un | Descrição | Rendimento | Preço | Importância |
|---|---|---|---|---|---|
| mt13pao010a | m² | Placa asfáltica Onduvilla (6 ondas) "ONDULINE", de perfil ondulado, cor Rojo Sombreado, à base de fibras minerais e vegetais saturadas com uma emulsão betuminosa a altas temperaturas. (material) | 1.150 | 32.10 | 36.92 |
| mt13pao020a | Un | Prego de aço com cabeça de plástico, Onduvilla "ONDULINE", cor Rojo Sombreado. (material) | 6.000 | 0.14 | 0.84 |
| mt13pao030a | m | Peça de cumeeira, à base de fibras minerais e vegetais saturadas com uma emulsão betuminosa a altas temperaturas, Onduvilla "ONDULINE", cor Rojo Sombreado. (material) | 0.200 | 23.34 | 4.67 |
| mt13pao040a | m | Arremate lateral, à base de fibras minerais e vegetais saturadas com uma emulsão betuminosa a altas temperaturas, Onduvilla "ONDULINE", cor Rojo Sombreado. (material) | 0.050 | 15.53 | 0.78 |
| mo020 | h | Pedreiro. (mão de obra) | 0.121 | 22.85 | 2.76 |
| mo113 | h | Auxiliar de serviços gerais. (mão de obra) | 0.121 | 17.93 | 2.17 |
| % | % | Custos diretos complementares | 2 % | 48.14 | 0.96 |
|  |  | Custos diretos |  |  | 49.10 |
