# Revestimento com placas de granito Cinza Andorinha, de 30x50x2 cm, acabamento polido, fixados com grampos de ancoragem aparentes, de aço ABNT 302

- Propriedade do ficheiro: CYPE INGENIEROS, S.A.
- Formato: FIEBDC-3/2002
- Âmbito geográfico: Brasil
- Moeda: BRL
- Custos indiretos: 3.00 %
- Despesas gerais: 13.00 %
- Lucro: 6.00 %
- IVA: 17.00 %

**RCP030** m² Revestimento com placas de granito Cinza Andorinha, de 30x50x2 cm, acabamento polido, fixados com grampos de ancoragem aparentes, de aço ABNT 302.
Revestimento com placas de granito Cinza Andorinha, de 30x50x2 cm, acabamento polido, fixados com grampos de ancoragem aparentes, de aço ABNT 302, com prévia fixação das ancoragens com chumbadores parabolt para assegurar a sua resistência ao colocar a pedra nas mesmas. Inclusive caixas em paredes, cortes, peças a meia esquadria, juntas e peças especiais.
Inclui: Limpeza e humidificação do paramento a revestir. Colocação e aprumo de prumos de referência. Colocação de fios entre prumos. Fixação prévia das ancoragens ao paramento de suporte. Preparação da pedra natural. Colocação das placas sobre as ancoragens. Verificação do aprumo, nível e alinhamento da fiada de placas. Colocação entre placa e placa dos separadores. Limpeza final do paramento.
Critério de medição de projeto: Superfície medida segundo documentação gráfica de Projeto, descontando as aberturas de superfície maior de 1 m², adicionando em alternativa a superfície da parte interior da abertura, correspondente ao desenvolvimento de ombreiras e padieiras. Não foi incrementada a medição por perdas, uma vez que na composição se considerou 5% a mais.
Critério de quantitativos de obra: Medir-se-á a superfície realmente executada segundo especificações de Projeto, descontando as aberturas de superfície maior de 1 m², adicionando em alternativa a superfície da parte interior da abertura, correspondente ao desenvolvimento de ombreiras e padieiras.

| Código | Un | Descrição | Rendimento | Preço | Importância |
|---|---|---|---|---|---|
| mt19pbr010draea | m² | Placa de granito Cinza Andorinha, de 30x50x2 cm, acabamento polido. (material) | 1.050 | 200.92 | 210.97 |
| mt19paj170ac | Un | Chumbador parabolt de 1/4" de diâmetro e 2 1/4" de comprimento com porca e arruela. (material) | 13.333 | 1.23 | 16.40 |
| mt19paj180a | Un | Grampo de ancoragem aparente, de aço ABNT 302, para fixação de placas de revestimento em paramentos verticais. (material) | 13.333 | 5.57 | 74.26 |
| mt18acc040 | Un | Separadores de PVC, de 2 mm de espessura, para juntas horizontais em paramentos de pedra natural. (material) | 6.667 | 0.05 | 0.33 |
| mt15bas010a | m | Cordão de polietileno expandido de células fechadas, de seção circular de 6 mm de diâmetro, para o enchimento de fundo de junta. (material) | 5.333 | 0.25 | 1.33 |
| mt47mpi030 | Un | Rolo de fita cola. (material) | 0.444 | 6.42 | 2.85 |
| mt21vva015a | Un | Cartucho de 310 ml de silicone neutro, incolor, dureza Shore A aproximada de 23, segundo ISO 868 e recuperação elástica >=80%, segundo ISO 7389. (material) | 0.213 | 15.64 | 3.33 |
| mo022 | h | Colocador de pedra natural. (mão de obra) | 1.249 | 24.01 | 29.99 |
| mo060 | h | Ajudante de colocador de pedra natural. (mão de obra) | 0.729 | 20.67 | 15.07 |
| % | % | Custos diretos complementares | 2 % | 354.53 | 7.09 |
|  |  | Custos diretos |  |  | 361.62 |
