# Primer anticorrosivo, para a proteção de elementos de aço contra a corrosão

- Propriedade do ficheiro: CYPE Ingenieros S.A.
- Formato: FIEBDC-3/2016
- Programa: Gerador de preços para construção civil. CYPE Ingenieros, S.A.
- Data: 27/03/2024
- Âmbito geográfico: Brasil
- Moeda: BRL
- Custos indiretos: 3 %
- Despesas gerais: 13 %
- Lucro: 6 %
- IVA: 17 %

## R Revestimentos e forros

### RL Tratamentos superficiais de proteção

#### RLC Anticorrosão

**RLC010** m² Primer anticorrosivo, para a proteção de elementos de aço contra a corrosão.
Aplicação manual de duas demãos de primer anticorrosivo, bicomponente, até alcançar uma espessura total de 100 µm, para a proteção de elementos de aço contra a corrosão.
Inclui: Limpeza do suporte. Aplicação do produto.
Critério de medição de projeto: Superfície medida segundo documentação gráfica de Projeto, com o mesmo critério que o suporte base.
Critério de quantitativos de obra: Medir-se-á a superfície realmente executada segundo especificações de Projeto, com o mesmo critério que o suporte base.

| Código | Un | Descrição | Rendimento | Preço | Importância |
|---|---|---|---|---|---|
| mt27tsd030a | kg | Primer anticorrosivo, bicomponente, à base de resina epóxi, inibidores de corrosão e água. (material) | 0.5 | 30.98 | 15.490 |
| mo038 | h | Pintor. (mão de obra) | 0.523 | 32.24 | 16.862 |
| mo076 | h | Ajudante de pintor. (mão de obra) | 0.314 | 30.23 | 9.492 |
| % | % | Custos diretos complementares | 2 % | 41.844 | 0.837 |
|  |  | Custos diretos |  |  | 42.681 |
