# Laca sintética para madeira

- Propriedade do ficheiro: CYPE Ingenieros S.A.
- Formato: FIEBDC-3/2016
- Programa: Gerador de preços para construção civil. CYPE Ingenieros, S.A.
- Data: 14/02/2025
- Âmbito geográfico: Brasil
- Moeda: BRL
- Custos indiretos: 3 %
- Despesas gerais: 13 %
- Lucro: 6 %
- IVA: 17 %

## R Revestimentos e forros

### RM Pinturas e tratamentos em madeira

#### RML Lacas

**RML010** m² Laca sintética para madeira.
Aplicação manual de duas demãos de laca de poliuretano, acabamento brilhante, cor branca, aplicada com trincha, rolo ou pistola, diluídas com 5% a 15% de diluente, (rendimento: 0,074 l/m² cada demão); aplicação prévia de uma demão de primer vedante, para interior e exterior, à base de resinas sintéticas, (rendimento: 0,113 l/m²), sobre superfície de guardas e corrimões de madeira, em interiores. Inclusive líquido protetor incolor para tratamento preventivo contra a carcoma.
Critérios considerados na determinação do preço da unidade de obra: O preço inclui a proteção dos elementos da envolvente que possam ser afetados durante os trabalhos, mas não inclui a preparação do suporte.
Inclui: Aplicação do tratamiento. Aplicação de uma demão de fundo. Aplicação de duas demãos de acabamento.
Critério de medição de projeto: Superfície medida segundo documentação gráfica de Projeto, sem descontar aberturas, considerando a superfície que contêm, definida pelas suas dimensiones máximas, em uma só face.
Critério de quantitativos de obra: Medir-se-á a superfície realmente executada segundo especificações de Projeto, em uma só face, considerando a superfície que contêm, definida pelas suas dimensiones máximas.

| Código | Un | Descrição | Rendimento | Preço | Importância |
|---|---|---|---|---|---|
| mt27tlr050a | l | Líquido protetor incolor para tratamento preventivo contra a carcoma, para aplicar com trincha ou rolo. (material) | 0.25 | 3.02 | 0.755 |
| mt27lni005a | l | Primer vedante, para interior e exterior, à base de resinas sintéticas, para aplicar com trincha, rolo ou pistola. (material) | 0.113 | 44.57 | 5.036 |
| mt27lni006b | l | Laca de poliuretano para interior e exterior, cor branca, acabamento brilhante, para aplicar com trincha, rolo ou pistola. (material) | 0.148 | 63.95 | 9.465 |
| mt27lni004 | l | Diluente, à base de uma mistura de hidrocarbonetos alifáticos. (material) | 0.015 | 10.94 | 0.164 |
| mo038 | h | Pintor. (mão de obra) | 0.324 | 33.34 | 10.802 |
| mo076 | h | Ajudante de pintor. (mão de obra) | 0.052 | 31.49 | 1.637 |
| % | % | Custos diretos complementares | 2 % | 27.859 | 0.557 |
|  |  | Custos diretos |  |  | 28.416 |
