# Esmalte sobre serralharia de aço, acabamento martelado

- Propriedade do ficheiro: CYPE Ingenieros S.A.
- Formato: FIEBDC-3/2016
- Programa: Gerador de preços para construção civil. CYPE Ingenieros, S.A.
- Data: 18/06/2025
- Âmbito geográfico: Brasil
- Moeda: BRL
- Custos indiretos: 3 %
- Despesas gerais: 13 %
- Lucro: 6 %
- IVA: 17 %

## R Revestimentos e forros

### RN Pinturas em metais

#### RNS Especiais

**RNS020** m² Esmalte sobre serralharia de aço, acabamento martelado.
Aplicação manual de duas demãos de esmalte sintético, cor a escolher, acabamento martelado, (rendimento: 0,1 l/m² cada demão); aplicação prévia de duas demãos de primer sintético antioxidante de secagem rápida, à base de resinas alcídicas, cor branco, acabamento mate (rendimento: 0,1 l/m² cada demão), sobre guarda interior com entre-pano de barras, de aço.
Inclui: Preparação e limpeza da superfície suporte. Aplicação de duas demãos de fundo. Aplicação de duas demãos de acabamento.
Critério de medição de projeto: Superfície do polígono envolvente, medida segundo documentação gráfica de Projeto, apenas por uma face, sem descontar aberturas.
Critério de quantitativos de obra: Será medida a superfície do polígono envolvente das unidades realmente executadas segundo especificações de Projeto, apenas por uma face.

| Código | Un | Descrição | Rendimento | Preço | Importância |
|---|---|---|---|---|---|
| mt27pfi140a | l | Primer sintético antioxidante de secagem rápida, cor branco, acabamento mate, à base de resinas alcídicas e pigmentos antioxidantes, de alta resistência à corrosão, para aplicar com trincha ou pistola. (material) | 0.2 | 32.99 | 6.598 |
| mt27esm010a | l | Esmalte sintético, para interior, cor a escolher, acabamento martelado, com resistência à intempérie, para aplicar com trincha, rolo ou pistola. (material) | 0.2 | 42.98 | 8.596 |
| mo038 | h | Pintor. (mão de obra) | 0.613 | 33.34 | 20.437 |
| mo076 | h | Ajudante de pintor. (mão de obra) | 0.122 | 31.49 | 3.842 |
| % | % | Custos diretos complementares | 2 % | 39.473 | 0.789 |
|  |  | Custos diretos |  |  | 40.262 |

Resíduos:
- colocação: mt27pfi140a; fator de resíduo 0.0307566
- colocação: mt27esm010a; fator de resíduo 0.0275

## Recursos

**mt27pfi140a** l Primer sintético antioxidante de secagem rápida
Dados técnicos: Custo energético 126.274 MJ; Emissão de CO2 4.792 kg; Código LER 17 09 04; Massa do elemento 1.45 kg; Volume 0.000967 m3
Resíduos:
- embalagem: re150104 Embalagens de metal. (componente de resíduo); rendimento 0.063 kg; Código LER 15 01 04; Massa do elemento 1 kg; Volume 0.001667 m3

**mt27esm010a** l Esmalte sintético
Dados técnicos: Custo energético 44.941 MJ; Emissão de CO2 2.362 kg; Código LER 08 01 11; Massa do elemento 1 kg; Volume 0.001111 m3
Resíduos:
- embalagem: re150104 Embalagens de metal; rendimento 0.057 kg
