# Pintura com tinta acrílica de água em pisos de campos de ténis

- Propriedade do ficheiro: CYPE INGENIEROS, S.A.
- Formato: FIEBDC-3/2002
- Âmbito geográfico: Brasil
- Custos indiretos: 3.00 %
- Despesas gerais: 13.00 %
- Lucro: 6.00 %
- IVA: 17.00 %

**ROD020** m² Pintura com tinta acrílica de água em pisos de campos de ténis, demão de primer com tinta plástica, acabamento acetinado, à base de resinas acrílicas puras emulsionadas em água, diluída com 10% a 20% de água, e duas demãos de acabamento com o mesmo produto sem diluir (rendimento: 0,125 l/m² cada demão).
Execução em campos de ténis de camada de acabamento com tinta de água, através da aplicação de uma demão de primer com tinta plástica, acabamento acetinado, à base de resinas acrílicas puras emulsionadas em água, cor vermelho, flexível, dura, resistente à água e à intempérie, diluída com 10% a 20% de água, aplicada preferencialmente com broxa para facilitar a penetração, e duas demãos de acabamento com o mesmo produto sem diluir (rendimento: 0,125 l/m² cada demão). Inclusive parte proporcional de preparação da camada base e limpeza.
Inclui: Preparação e limpeza da superfície suporte. Aplicação da demão de primer. Aplicação de duas demãos de acabamento.
Critério de medição de projeto: Superfície medida segundo documentação gráfica de Projeto, com o mesmo critério que o suporte base.
Critério de quantitativos de obra: Medir-se-á a superfície realmente executada segundo especificações de Projeto, com o mesmo critério que o suporte base.

| Código | Un | Descrição | Rendimento | Preço | Importância |
|---|---|---|---|---|---|
| mt27pdj010e | l | Tinta plástica, acabamento acetinado, à base de resinas acrílicas puras emulsionadas em água, cor vermelho, flexível, dura, resistente à água e à intempérie, aplicada com broxa, rolo ou pistola, diluída com 10% a 20% de água. (material) | 0.106 | 8.19 | 0.87 |
| mt27pdj010f | l | Tinta plástica, acabamento acetinado, à base de resinas acrílicas puras emulsionadas em água, cor vermelho, flexível, dura, resistente à água e à intempérie, aplicada com broxa, rolo ou pistola, sem diluir. (material) | 0.250 | 8.19 | 2.05 |
| mo038 | h | Pintor. (mão de obra) | 0.168 | 18.71 | 3.14 |
| mo076 | h | Ajudante de pintor. (mão de obra) | 0.168 | 14.77 | 2.48 |
| % | % | Custos diretos complementares | 2 % | 8.54 | 0.17 |
|  |  | Custos diretos |  |  | 8.71 |
