# Argamassa monocamada polimérica

- Propriedade do ficheiro: CYPE Ingenieros S.A.
- Formato: FIEBDC-3/2016
- Programa: Gerador de preços para construção civil. CYPE Ingenieros, S.A.
- Data: 27/03/2024
- Âmbito geográfico: Brasil
- Moeda: BRL
- Custos indiretos: 3 %
- Despesas gerais: 13 %
- Lucro: 6 %
- IVA: 17 %

## R Revestimentos e forros

### RQ Sistemas monocamada industriais

#### RQO Argamassas monocamada

**RQO020** m² Argamassa monocamada polimérica.
Formação em fachadas de revestimento contínuo de 12 mm de espessura, impermeável à água da chuva, com argamassa monocamada hidrófoba de rede tridimensional, para a impermeabilização e decoração de fachadas, resistência à compressão de 3 a 7,5 N/mm², absorção de água por capilaridade menor de 0,2 kg/m² min½, acabamento raspado, cor Marfil, composto de cimento e cargas minerais, aditivado em massa com polímeros. Aplicado manualmente sobre uma superfície de bloco cerâmico, bloco ou bloco de concreto ou bloco cerâmico térmico. Inclusive preparação da superfície suporte, colocação de malha de fibra de vidro anti-álcalis para reforço de encontros entre materiais diferentes e nas testas de laje, em um 20% da superfície do paramento, formação de juntas, cantos, mestras, arestas, reentrâncias, ombreiras e vergas e arremates nos encontros com paramentos, revestimentos ou outros elementos assentes na sua superfície.
Inclui: Preparação da superfície suporte. Disposição dos panos de trabalho. Arestado e realização de juntas. Colocação de malha para armar argamassa. Preparação da argamassa monocamada. Aplicação de argamassa monocamada. Nivelamento do revestimento. Acabamento superficial. Correção de falhas e limpeza final.
Critério de medição de projeto: Superfície medida segundo documentação gráfica de Projeto, descontando as aberturas de superfície maior de 3 m² e incluindo o desenvolvimento das reentrâncias.
Critério de quantitativos de obra: Medir-se-á a superfície realmente executada segundo especificações de Projeto, descontando as aberturas de superfície maior de 3 m² e incluindo o desenvolvimento das reentrâncias.

| Código | Un | Descrição | Rendimento | Preço | Importância |
|---|---|---|---|---|---|
| mt28mpl010a | kg | Argamassa monocamada hidrófoba de rede tridimensional, para a impermeabilização e decoração de fachadas, resistência à compressão de 3 a 7,5 N/mm², absorção de água por capilaridade menor de 0,2 kg/m² min½, acabamento raspado, cor Marfil, composto de cimento e cargas minerais, aditivado em massa com polímeros. (material) | 16.4 | 2.71 | 44.444 |
| mt28mon040a | m² | Malha de fibra de vidro, anti-álcalis, de 10x10 mm de vão de malha, de 750 a 900 microns de espessura e de 200 a 250 g/m² de massa superficial, com 25 kp/cm² de resistência à tração, para armar argamassas. (material) | 0.21 | 6.87 | 1.443 |
| mt28mon030 | m | Perfil para juntas de PVC. (material) | 0.75 | 1 | 0.750 |
| mt28mon050 | m | Perfil de PVC rígido para formação de arestas em revestimentos de argamassa monocamada. (material) | 1.25 | 1.06 | 1.325 |
| mo039 | h | Pedreiro de acabamento. (mão de obra) | 0.418 | 32.24 | 13.476 |
| mo111 | h | Servente de pedreiro de acabamento. (mão de obra) | 0.23 | 28.03 | 6.447 |
| % | % | Custos diretos complementares | 2 % | 67.885 | 1.358 |
|  |  | Custos diretos |  |  | 69.243 |

Resíduos:
- colocação: mt28mpl010a; fator de resíduo 0.012375
- colocação: mt28mon040a; fator de resíduo 0.055
- colocação: mt28mon030 Perfil para juntas de PVC; fator de resíduo 0.08
- colocação: mt28mon050 Perfil de PVC rígido para formação de arestas em revestimentos de argamassa monocamada; fator de resíduo 0.056

## Recursos

**mt28mpl010a** kg Argamassa monocamada hidrófoba de rede tridimensional
Dados técnicos: Custo energético 3.340 MJ; Emissão de CO2 0.250 kg; Código LER 17 01 01; Massa do elemento 1 kg; Volume 0.000667 m3

**mt28mon040a** m² Malha de fibra de vidro
Dados técnicos: Custo energético 18.046 MJ; Emissão de CO2 0.887 kg; Código LER 17 02 03; Massa do elemento 0.225 kg; Volume 0.000375 m3
Resíduos:
- embalagem: re170203 Plástico. (componente de resíduo); rendimento 0.024 kg; Código LER 17 02 03; Massa do elemento 1 kg; Volume 0.001667 m3

**mt28mon030** m Perfil para juntas de PVC
Dados técnicos: Custo energético 8.631 MJ; Emissão de CO2 0.272 kg; Código LER 17 02 03; Massa do elemento 0.07 kg; Volume 0.000117 m3
Resíduos:
- embalagem: re170201 Madeira. (componente de resíduo); rendimento 0.04 kg; Código LER 17 02 01; Massa do elemento 1 kg; Volume 0.000909 m3
- embalagem: re170203 Plástico; rendimento 0.001 kg

**mt28mon050** m Perfil de PVC rígido para formação de arestas em revestimentos de argamassa monocamada
Dados técnicos: Custo energético 3.294 MJ; Emissão de CO2 0.351 kg; Código LER 17 02 03; Massa do elemento 0.07 kg; Volume 0.000117 m3
Resíduos:
- embalagem: re170203 Plástico; rendimento 0.002 kg
