# Piso interior de granilite "in loco"

- Propriedade do ficheiro: CYPE Ingenieros S.A.
- Formato: FIEBDC-3/2016
- Programa: Gerador de preços para construção civil. CYPE Ingenieros, S.A.
- Data: 14/02/2025
- Âmbito geográfico: Brasil
- Moeda: BRL
- Custos indiretos: 3 %
- Despesas gerais: 13 %
- Lucro: 6 %
- IVA: 17 %

## R Revestimentos e forros

### RS Pisos

#### RSC De granilite

**RSC015** m² Piso interior de granilite "in loco".
Piso interior de granilite "in loco" formado por camada fina de 8 mm de espessura, aplicada manualmente, composta de cimento cinza e agregados de alta resistência de granulometria nº 0, de cor branca, compreendida entre 0,5 e 1,5 mm, aplicada manualmente sobre base de argamassa de cimento cinza, dosificação 1:6, de 4 cm de espessura, regularizada com mestras e escovada. Inclusive perfis de plástico, de 7x3 mm, cor branca para a formação de juntas de dilatação.
Inclui: Implantação e marcação de níveis. Preparação da mistura de argamassa. Descarga da camada de argamassa. Regularização da camada de argamassa com mestras. Escovamento da camada de argamassa. Cura da argamassa. Preparação das juntas. Preparação da mistura de granilite. Aplicação da camada de acabamento. Regularização da camada de acabamento com mestras. Compactação com rolete. Alisamento final da superfície.
Critério de medição de projeto: Superfície medida em projeção horizontal, segundo documentação gráfica de Projeto.
Critério de quantitativos de obra: Medir-se-á, em projeção horizontal, a superfície realmente executada segundo especificações de Projeto.

| Código | Un | Descrição | Rendimento | Preço | Importância |
|---|---|---|---|---|---|
| mt01arp180a | kg | Agregados de alta resistência para piso de granilite "in loco", de granulometria nº 0, compreendida entre 0,5 e 1,5 mm, cor branca. (material) | 14 | 0.55 | 7.700 |
| mt08cem002 | kg | Cimento cinza em sacos. (material) | 20.74 | 0.63 | 13.066 |
| mt01arg002a | m³ | Areia média lavada. (material) | 0.066 | 113.94 | 7.520 |
| mt18wwe050aa | m | Perfil de plástico, de 7x3 mm, cor branca, para a execução de juntas de dilatação em pisos "in loco". (material) | 1.5 | 0.37 | 0.555 |
| mq06hor010 | h | Betoneira elétrica com uma capacidade de amassamento de 160 l. (equipamento) | 0.028 | 13.5 | 0.378 |
| mo020 | h | Pedreiro. (mão de obra) | 1.724 | 33.34 | 57.478 |
| mo077 | h | Ajudante de pedreiro. (mão de obra) | 1.568 | 31.49 | 49.376 |
| mo113 | h | Auxiliar de serviços gerais. (mão de obra) | 0.334 | 28.94 | 9.666 |
| % | % | Custos diretos complementares | 2 % | 145.739 | 2.915 |
|  |  | Custos diretos |  |  | 148.654 |

Resíduos:
- colocação: mt01arp180a; fator de resíduo 0.009
- colocação: mt08cem002 Cimento cinza em sacos; fator de resíduo 0.0063
- colocação: mt01arg002a Areia média lavada; fator de resíduo 0.003
- colocação: mt18wwe050aa Perfil de plástico, de 7x3 mm, cor branca, para a execução de juntas de dilatação em pisos "in loco"; fator de resíduo 0.0275

## Recursos

**mt01arp180a** kg Agregados de alta resistência para piso de granilite "in loco"
Dados técnicos: Custo energético 0.075 MJ; Emissão de CO2 0.004 kg; Código LER 01 04 08; Massa do elemento 1 kg; Volume 0.000667 m3

**mt08cem002** kg Cimento cinza em sacos
Dados técnicos: Custo energético 4.234 MJ; Emissão de CO2 0.734 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt01arg002a** m³ Areia média lavada
Dados técnicos: Custo energético 146.250 MJ; Emissão de CO2 7.800 kg; Código LER 01 04 09; Massa do elemento 1950 kg; Volume 1.21875 m3

**mt18wwe050aa** m Perfil de plástico, de 7x3 mm, cor branca, para a execução de juntas de dilatação em pisos "in loco"
Dados técnicos: Custo energético 6.200 MJ; Emissão de CO2 0.308 kg; Código LER 17 02 03; Massa do elemento 0.064 kg; Volume 0.000107 m3
