# Piso com revestimento de peças de mosaico de vidro

- Propriedade do ficheiro: CYPE INGENIEROS, S.A.
- Formato: FIEBDC-3/2002
- Âmbito geográfico: Brasil
- Custos indiretos: 3.00 %
- Despesas gerais: 13.00 %
- Lucro: 6.00 %
- IVA: 17.00 %

**RSG013** m² Piso com revestimento de peças de mosaico de vidro, de 2,5x2,5 cm, para utilização interior, assentes com cimento cola normal, C1 sem nenhuma característica adicional, cor cinza e enchimento das juntas com argamassa de rejuntamento cimentosa com resistência elevada à abrasão e absorção de água reduzida, CG2, para junta aberta (entre 3 e 15 mm), com a mesma tonalidade das peças.
Fornecimento e execução de piso através do método de colocação em camada fina, de peças de mosaico de vidro, de 2,5x2,5 cm, para utilização interior; assentes com cimento cola normal, C1 sem nenhuma característica adicional, cor cinza duplamente colado, e enchimento das juntas com argamassa de rejuntamento cimentosa com resistência elevada à abrasão e absorção de água reduzida, CG2, para junta aberta (entre 3 e 15 mm), com a mesma tonalidade das peças. Inclusive cortes e limpeza, formação de juntas perimetrais contínuas, de largura não menor de 5 mm, nos limites com paredes, pilares isentos e elevações de nível e, se for o caso, juntas de partição e juntas estruturais ou de dilatação existentes no suporte.
Inclui: Limpeza e verificação da superfície suporte. Marcação dos níveis de acabamento. Implantação da disposição das peças e juntas de movimento. Aplicação da cola. Colocação das peças utilizando desempenadeira de borracha. Enchimento das juntas de movimento. Enchimento das juntas. Eliminação e limpeza do material sobrante. Limpeza inicial do piso ao finalizar a obra.
Critério de medição de projeto: Superfície útil, medida segundo documentação gráfica de Projeto. Não foi incrementada a medição por perdas, uma vez que na composição se considerou 5% a mais.
Critério de quantitativos de obra: Medir-se-á a superfície realmente executada segundo especificações de Projeto.

| Código | Un | Descrição | Rendimento | Preço | Importância |
|---|---|---|---|---|---|
| mt09mcr021g | kg | Cimento cola normal, C1, cor cinza. (material) | 3.000 | 0.23 | 0.69 |
| mt19aaa015a1400 | m² | Mosaico decorativo de vidrio, para revestimentos interiores, 2,5x2,5 cm, série lisa, várias cores. (material) | 1.050 | 14.00 | 14.70 |
| mt09mcr070a | kg | Argamassa de rejuntamento cimentosa com resistência elevada à abrasão e absorção de água reduzida, CG2, para junta aberta entre 3 e 15 mm. (material) | 0.300 | 0.66 | 0.20 |
| mo023 | h | Oficial de 1ª ladrilheiro. (mão de obra) | 0.477 | 4.22 | 2.01 |
| mo061 | h | Ajudante de ladrilheiro. (mão de obra) | 0.239 | 3.11 | 0.74 |
| % | % | Custos diretos complementares | 2 % | 18.34 | 0.37 |
|  |  | Custos diretos |  |  | 18.71 |
