# Perfil de alumínio acabamento natural, e 18,5 mm de altura, para junta estrutural (para uniões ao mesmo nível)

- Propriedade do ficheiro: CYPE INGENIEROS, S.A.
- Formato: FIEBDC-3/2002
- Âmbito geográfico: Brasil
- Moeda: BRL
- Custos indiretos: 3.00 %
- Despesas gerais: 13.00 %
- Lucro: 6.00 %
- IVA: 17.00 %

**RSG032** m Perfil de alumínio acabamento natural, e 18,5 mm de altura, para junta estrutural (para uniões ao mesmo nível).
Perfil de alumínio acabamento natural, e 18,5 mm de altura, utilizado em junta estrutural (para uniões ao mesmo nível).
Inclui: Marcação da disposição das peças segundo o seu comprimento. Corte das peças. Fixação das peças.
Critério de medição de projeto: Comprimento medido segundo documentação gráfica de Projeto.
Critério de quantitativos de obra: Medir-se-á o comprimento realmente executado segundo especificações de Projeto.

| Código | Un | Descrição | Rendimento | Preço | Importância |
|---|---|---|---|---|---|
| mt18jpc041e | m | Perfil tipo junta de alumínio acabamento natural, de 18,5 mm de altura, para juntas estruturais em pisos cerâmicos. (material) | 1.050 | 53.53 | 56.21 |
| mo023 | h | Ladrilhista. (mão de obra) | 0.156 | 24.01 | 3.75 |
| % | % | Custos diretos complementares | 2 % | 59.96 | 1.20 |
|  |  | Custos diretos |  |  | 61.16 |
