# Polimento mecânico em obra de superfície de concreto endurecido

- Propriedade do ficheiro: CYPE Ingenieros S.A.
- Formato: FIEBDC-3/2016
- Programa: Gerador de preços para construção civil. CYPE Ingenieros, S.A.
- Data: 14/02/2025
- Âmbito geográfico: Brasil
- Moeda: BRL
- Custos indiretos: 3 %
- Despesas gerais: 13 %
- Lucro: 6 %
- IVA: 17 %

## R Revestimentos e forros

### RS Pisos

#### RSI Sistemas de pisos industriais e decorativos

**RSI004** m² Polimento mecânico em obra de superfície de concreto endurecido.
Polimento mecânico em obra de superfície de concreto endurecido, através de espalhamento de calda de cimento CEM II/B-L 32,5 N 1/2; desbastamento ou rebaixamento, com uma mó basta entre 36 e 60, segundo o estado em que se encontrar o solo; planificação ou polimento grosseiro, com abrasivo de grão entre 80 e 120; espalhamento de uma nova calda com as mesmas características que a primeira; e correção, com abrasivo de grão 220.
Inclui: Preparação e espalhamento da calda. Desbastamento ou rebaixamento. Planificação ou polido grosseiro. Espalhamento da nova calda. Correção. Revisão dos espigões de difícil acesso, com polidora de mão ou fixa. Lavagem. Evacuação das águas sujas. Proteção do piso. Remoção e acumulação dos restos gerados. Carga dos restos gerados para caminhão ou contendor.
Critério de medição de projeto: Superfície medida segundo documentação gráfica de Projeto.
Critério de quantitativos de obra: Medir-se-á a superfície realmente executada segundo especificações de Projeto.

| Código | Un | Descrição | Rendimento | Preço | Importância |
|---|---|---|---|---|---|
| mt09lec020a | m³ | Calda de cimento CEM II/B-L 32,5 N 1/2. (material) | 0.001 | 323.62 | 0.324 |
| mq06aca030 | h | Polidora para pisos de concreto, composta por pratos giratórios aos que se acoplam uma série de mós abrasivas diamantadas, refrigeradas com água, com sistema de aspiração. (equipamento) | 0.17 | 55.46 | 9.428 |
| mo037 | h | Polidor de pisos. (mão de obra) | 0.178 | 33.34 | 5.935 |
| mo075 | h | Ajudante de polidor de pisos. (mão de obra) | 0.178 | 31.49 | 5.605 |
| % | % | Custos diretos complementares | 2 % | 21.292 | 0.426 |
|  |  | Custos diretos |  |  | 21.718 |

## Recursos

**mt09lec020a** m³ Calda de cimento CEM II/B-L 32,5 N 1/2
Dados técnicos: Custo energético 1507.560 MJ; Emissão de CO2 283.943 kg; Código LER 17 01 01; Massa do elemento 637.5 kg; Volume 0.425 m3
