# Piso industrial, sistema MasterTop 1700 Polykit "Master Builders Solutions"

- Propriedade do ficheiro: CYPE Ingenieros S.A.
- Formato: FIEBDC-3/2016
- Programa: Gerador de preços para construção civil. CYPE Ingenieros, S.A.
- Data: 25/09/2021
- Âmbito geográfico: Brasil
- Moeda: BRL
- Custos indiretos: 3 %
- Despesas gerais: 13 %
- Lucro: 6 %
- IVA: 17 %

## R Revestimentos e forros

### RS Pisos

#### RSI Sistemas de pisos industriais e decorativos

**RSI020** m² Piso industrial, sistema MasterTop 1700 Polykit "Master Builders Solutions".
Piso industrial, realizado com o sistema sistema MasterTop 1700 Polykit "Master Builders Solutions", constituído por base de concreto armado de 20 cm de espessura, realizada com concreto HA-25/B/20/IIa dosado em central, e concretagem desde caminhão, espalhamento e vibração mecânico através de espalhadora, e tela eletrossoldada Q 92 15x15 mm de aço CA-60 como armadura de distribuição, colocada sobre separadores certificados; camada de desgaste de 0,5 a 1,0 de espessura, com recobrimento de resina epóxi, MasterTop 1710 Polykit "Master Builders Solutions", e camada de acabamento, de resina epóxi de cor branca RAL 1013.
Inclui: Preparação da superfície existente. Marcação das juntas de construção e de dilatação. Aplicação de níveis através de pontos, mestras de concreto ou réguas. Irrigação da superfície base. Colocação da tela eletrossoldada com separadores certificados. Concretagem, espalhamento e vibração do concreto. Tratamento de encontros e pontos singulares. Aplicação com rolo da primeira camada de resina. Aplicação com rolo da segunda camada de resina. Limpeza final do piso.
Critério de medição de projeto: Superfície medida em projeção horizontal, segundo documentação gráfica de Projeto.
Critério de quantitativos de obra: Medir-se-á, em projeção horizontal, a superfície realmente executada segundo especificações de Projeto.
Critérios considerados na determinação do preço da unidade de obra: O preço não inclui a sub-base nem a execução e a vedação das juntas.

| Código | Un | Descrição | Rendimento | Preço | Importância |
|---|---|---|---|---|---|
| mt10haf010nga | m³ | Concreto HA-25/B/20/IIa, dosado em central. (material) | 0.21 | 251.46 | 52.807 |
| mt07ame060ccb | m² | Tela eletrossoldada Q 92 15x15 cm, com fios longitudinais de 4,2 mm de diâmetro e fios transversais de 4,2 mm de diâmetro, aço CA-60, segundo ABNT NBR 7481. (material) | 1.2 | 8.8 | 10.560 |
| mt07aco020j | Un | Separador certificado para pisos contínuos. (material) | 2 | 0.12 | 0.240 |
| mt09bnc060b | kg | Resina epóxi incolor, MasterTop 1700 A7 "Master Builders Solutions", para sistemas de pisos. (material) | 0.209 | 34.82 | 7.277 |
| mt09bnc061b | kg | Endurecedor e catalizador, MasterTop 1700 B7 "Master Builders Solutions", para resina epóxi de aplicação em sistemas de pisos. (material) | 0.327 | 57.64 | 18.848 |
| mt09bnc062a | kg | Pigmento em pasta MasterTop X1 "Master Builders Solutions", para misturar com o endurecedor de resina epóxi, de aplicação em sistemas de pisos. (material) | 0.055 | 102.81 | 5.655 |
| mt15bas130b | kg | Inerte de quartzo natural, MasterTop F1 WE "Master Builders Solutions", de granulometria compreendida entre 0,1 e 0,4 mm, para utilizar como carga mineral em combinação com resinas epóxi ou poliuretano. (material) | 0.182 | 9.5 | 1.729 |
| mq06ext010 | h | Espalhadora para pisos de concreto. (equipamento) | 0.008 | 277.24 | 2.218 |
| mo121 | h | Pedreiro de pisos industriais. (mão de obra) | 0.269 | 24.24 | 6.521 |
| mo122 | h | Ajudante de pedreiro de pisos industriais. (mão de obra) | 0.394 | 20.92 | 8.242 |
| % | % | Custos diretos complementares | 2 % | 114.097 | 2.282 |
|  |  | Custos diretos |  |  | 116.379 |

Resíduos:
- colocação: mt10haf010nga Concreto HA-25/B/20/IIa, dosado em central; fator de resíduo 0.00330435
- colocação: mt07ame060ccb; fator de resíduo 0.0418318
- colocação: mt09bnc060b Resina epóxi incolor, MasterTop 1700 A7 "Master Builders Solutions", para sistemas de pisos; fator de resíduo 0.03
- colocação: mt15bas130b; fator de resíduo 0.003

## Recursos

**mt10haf010nga** m³ Concreto HA-25/B/20/IIa, dosado em central
Dados técnicos: Custo energético 1104.000 MJ; Emissão de CO2 207.000 kg; Código LER 17 01 01; Massa do elemento 2300 kg; Volume 1.533333 m3

**mt07ame060ccb** m² Tela eletrossoldada Q 92 15x15 cm
Dados técnicos: Custo energético 14.548 MJ; Emissão de CO2 0.755 kg; Código LER 17 04 05; Massa do elemento 1.48 kg; Volume 0.000705 m3

**mt07aco020j** Un Separador certificado para pisos contínuos
Dados técnicos: Custo energético 0.940 MJ; Emissão de CO2 0.105 kg
Resíduos:
- embalagem: re150101 Embalagens de papel e cartão. (componente de resíduo); rendimento 0.072 kg; Código LER 15 01 01; Massa do elemento 1 kg; Volume 0.001333 m3

**mt09bnc060b** kg Resina epóxi incolor, MasterTop 1700 A7 "Master Builders Solutions", para sistemas de pisos
Dados técnicos: Custo energético 86.716 MJ; Emissão de CO2 3.292 kg; Código LER 17 09 04; Massa do elemento 1 kg; Volume 0.000667 m3
Resíduos:
- embalagem: re170203 Plástico. (componente de resíduo); rendimento 0.003 kg; Código LER 17 02 03; Massa do elemento 1 kg; Volume 0.001667 m3

**mt15bas130b** kg Inerte de quartzo natural
Dados técnicos: Custo energético 0.150 MJ; Emissão de CO2 0.008 kg; Código LER 01 04 08; Massa do elemento 1 kg; Volume 0.000667 m3
