# Revestimento de piso industrial, sistema Ucrete "MBCC de Sika"

- Propriedade do ficheiro: CYPE Ingenieros S.A.
- Formato: FIEBDC-3/2016
- Programa: Gerador de preços para construção civil. CYPE Ingenieros, S.A.
- Data: 27/03/2024
- Âmbito geográfico: Brasil
- Moeda: BRL
- Custos indiretos: 3 %
- Despesas gerais: 13 %
- Lucro: 6 %
- IVA: 17 %

## R Revestimentos e forros

### RS Pisos

#### RSI Sistemas de pisos industriais e decorativos

**RSI030** m² Revestimento de piso industrial, sistema Ucrete "MBCC de Sika".
Revestimento de piso industrial, realizado sobre lastro de concreto endurecido, com o sistema sistema UCRETE DP "MBCC de Sika", apto para uso alimentar, através da aplicação sucessiva de: camada de desgaste 6 mm de espessura, com revestimento de resina de poliuretano e cimento, Ucrete DP 10 "MBCC de Sika", de textura fina, e camada de vedação, com massa Ucrete DP Topcoat "MBCC de Sika", de cor creme.
Critérios considerados na determinação do preço da unidade de obra: O preço não inclui a superfície suporte nem a execução e a vedação das juntas.
Inclui: Limpeza da superfície suporte. Implantação das juntas e panos de trabalho. Derramamento, espalhamento e nivelação da mistura. Polvilhamento com inerte sobre a argamassa fresca. Aplicação da camada de vedante. Limpeza final do piso.
Critério de medição de projeto: Superfície medida em projeção horizontal, segundo documentação gráfica de Projeto.
Critério de quantitativos de obra: Medir-se-á, em projeção horizontal, a superfície realmente executada segundo especificações de Projeto.

| Código | Un | Descrição | Rendimento | Preço | Importância |
|---|---|---|---|---|---|
| mt09bnc320aa | kg | Argamassa polimérica de três componentes (resina, endurecedor e inertes activos), à base de resina de poliuretano e cimento, sem dissolventes, Ucrete DP Basecoat B4 "MBCC de Sika", acabamento anti-deslizante, resistência à tração de 2,0 N/mm², e profundidade máxima de desgaste de 0,5 microns, com uma resistência ao impacto de 4 N·m; de aplicação como camada base de 4 mm de espessura, com muito baixo conteúdo de compostos orgânicos voláteis (COV), para pisos de altas solicitações do sistema Ucrete. (material) | 2.35 | 11.82 | 27.777 |
| mt09bnc320fa | kg | Argamassa polimérica de três componentes (resina, endurecedor e inertes activos), à base de resina de poliuretano e cimento, sem dissolventes, Ucrete DP Basecoat B6 "MBCC de Sika", acabamento anti-deslizante, resistência à tração de 2,0 N/mm², e profundidade máxima de desgaste de 0,5 microns, com uma resistência ao impacto de 4 N·m; de aplicação como camada base de 6 mm de espessura, com muito baixo conteúdo de compostos orgânicos voláteis (COV), para pisos de altas solicitações do sistema Ucrete. (material) | 11 | 10.25 | 112.750 |
| mt15bas130c | kg | Inerte de quartzo natural, MasterTop F5 "MBCC de Sika", de granulometria compreendida entre 0,4 e 1,0 mm, para utilizar como carga mineral em combinação com resinas epóxi ou poliuretano. (material) | 4.5 | 4.95 | 22.275 |
| mt09bnc350e | kg | Revestimento polimérico de quatro componentes (resina, endurecedor, inertes activos e pigmentos), Ucrete DP Topcoat "MBCC de Sika", à base de resina de poliuretano e cimento, de cor creme, com muito baixo conteúdo de compostos orgânicos voláteis (COV), de alta resistência ao impacto, com resistência a temperaturas elevadas e com alta resistência aos agentes químicos, para a vedação de pisos para uso alimentar do sistema Ucrete DP. (material) | 0.8 | 31.89 | 25.512 |
| mo121 | h | Pedreiro de pisos industriais. (mão de obra) | 0.23 | 32.24 | 7.415 |
| mo122 | h | Ajudante de pedreiro de pisos industriais. (mão de obra) | 0.334 | 30.23 | 10.097 |
| % | % | Custos diretos complementares | 2 % | 205.826 | 4.117 |
|  |  | Custos diretos |  |  | 209.943 |

Resíduos:
- colocação: mt09bnc320aa; fator de resíduo 0.037811
- colocação: mt09bnc320fa; fator de resíduo 0.041434
- colocação: mt15bas130c; fator de resíduo 0.004231
- colocação: mt09bnc350e; fator de resíduo 0.03

## Recursos

**mt09bnc320aa** kg Argamassa polimérica de três componentes (resina
Dados técnicos: Custo energético 26.963 MJ; Emissão de CO2 1.494 kg; Código LER 17 09 04; Massa do elemento 1 kg; Volume 0.000667 m3
Resíduos:
- embalagem: re170203 Plástico. (componente de resíduo); rendimento 0.003 kg; Código LER 17 02 03; Massa do elemento 1 kg; Volume 0.001667 m3

**mt09bnc320fa** kg Argamassa polimérica de três componentes (resina
Dados técnicos: Custo energético 26.963 MJ; Emissão de CO2 1.494 kg; Código LER 17 09 04; Massa do elemento 1 kg; Volume 0.000667 m3
Resíduos:
- embalagem: re170203 Plástico; rendimento 0.003 kg

**mt15bas130c** kg Inerte de quartzo natural
Dados técnicos: Custo energético 0.075 MJ; Emissão de CO2 0.004 kg; Código LER 01 04 08; Massa do elemento 1 kg; Volume 0.000667 m3

**mt09bnc350e** kg Revestimento polimérico de quatro componentes (resina
Dados técnicos: Custo energético 26.963 MJ; Emissão de CO2 1.494 kg; Código LER 17 09 04; Massa do elemento 1 kg; Volume 0.000667 m3
Resíduos:
- embalagem: re170203 Plástico; rendimento 0.003 kg
