# Taco de madeira

- Propriedade do ficheiro: CYPE Ingenieros S.A.
- Formato: FIEBDC-3/2016
- Programa: Gerador de preços para construção civil. CYPE Ingenieros, S.A.
- Data: 27/03/2024
- Âmbito geográfico: Brasil
- Moeda: BRL
- Custos indiretos: 3 %
- Despesas gerais: 13 %
- Lucro: 6 %
- IVA: 17 %

## R Revestimentos e forros

### RS Pisos

#### RSM De madeira

**RSM031** m² Taco de madeira.
Taco tradicional madeira maciça de jatobá, formado por peças de 35x7x2 cm, encostadas umas às outras mas não unidas entre si, colocadas com adesivo à base de poliuretano em paralelo. Inclusive afagamento, lixamento, emassado, aplicação de fundos e envernizamento final com três demãos de verniz.
Inclui: Derramamento e espalhamento sobre a fôrmas da cola. Colocação das peças de taco. Limpeza da cola em excesso. Raspar e lixar a superfície. Emassamento e aplicação de primer. Envernizamento.
Critério de medição de projeto: Superfície útil, medida segundo documentação gráfica de Projeto. Não foi incrementada a medição por perdas, uma vez que na composição se considerou 5% a mais.
Critério de quantitativos de obra: Medir-se-á a superfície realmente executada segundo especificações de Projeto.

| Código | Un | Descrição | Rendimento | Preço | Importância |
|---|---|---|---|---|---|
| mt18mpm030ac | m² | Taco tradicional de madeira maciça de jatobá, de 35x7x2 cm. (material) | 1.05 | 65.37 | 68.639 |
| mt18mva040 | kg | Adesivo de reação de poliuretano, para colagem de madeira. (material) | 1.1 | 9.9 | 10.890 |
| mt27tmp020 | l | Verniz de poliuretano de dois componentes, para acabamento brilhante. (material) | 0.9 | 26.87 | 24.183 |
| mq08war160 | h | Lixadora de aplicação em pisos de madeira, equipada com rolos para lixa e sistema de aspiração. (equipamento) | 0.15 | 17.5 | 2.625 |
| mo025 | h | Colocador de pisos de madeira. (mão de obra) | 0.888 | 32.24 | 28.629 |
| mo063 | h | Ajudante de colocador de pisos de madeira. (mão de obra) | 0.366 | 30.23 | 11.064 |
| % | % | Custos diretos complementares | 2 % | 146.030 | 2.921 |
|  |  | Custos diretos |  |  | 148.951 |

Resíduos:
- colocação: mt18mpm030ac Taco tradicional de madeira maciça de jatobá, de 35x7x2 cm; fator de resíduo 0.014
- colocação: mt18mva040 Adesivo de reação de poliuretano, para colagem de madeira; fator de resíduo 0.046245
- colocação: mt27tmp020 Verniz de poliuretano de dois componentes, para acabamento brilhante; fator de resíduo 0.055

## Recursos

**mt18mpm030ac** m² Taco tradicional de madeira maciça de jatobá, de 35x7x2 cm
Dados técnicos: Custo energético 133.313 MJ; Emissão de CO2 -1.641 kg; Código LER 17 02 01; Massa do elemento 0.96 kg; Volume 0.000873 m3
Resíduos:
- embalagem: re170203 Plástico. (componente de resíduo); rendimento 0.03 kg; Código LER 17 02 03; Massa do elemento 1 kg; Volume 0.001667 m3

**mt18mva040** kg Adesivo de reação de poliuretano, para colagem de madeira
Dados técnicos: Custo energético 144.471 MJ; Emissão de CO2 7.014 kg; Código LER 17 09 04; Massa do elemento 1 kg; Volume 0.000667 m3
Resíduos:
- embalagem: re170203 Plástico; rendimento 0.003 kg

**mt27tmp020** l Verniz de poliuretano de dois componentes, para acabamento brilhante
Dados técnicos: Custo energético 28.340 MJ; Emissão de CO2 1.683 kg; Código LER 08 01 11; Massa do elemento 0.88 kg; Volume 0.000978 m3
Resíduos:
- embalagem: re150104 Embalagens de metal. (componente de resíduo); rendimento 0.038 kg; Código LER 15 01 04; Massa do elemento 1 kg; Volume 0.001667 m3
