# Piso contínuo de concreto simples de 10 cm de espessura

- Propriedade do ficheiro: CYPE INGENIEROS, S.A.
- Formato: FIEBDC-3/2002
- Âmbito geográfico: Brasil
- Moeda: BRL
- Custos indiretos: 3.00 %
- Despesas gerais: 13.00 %
- Lucro: 6.00 %
- IVA: 17.00 %

**RSN020** m² Piso contínuo de concreto simples de 10 cm de espessura, realizado com concreto C15 classe de agressividade ambiental I e tipo de ambiente rural, brita 1, consistência S100 dosado em central e concretagem com bomba, espalhamento e vibração manual; tratado superficialmente com argamassa para camada de desgaste, cor Cinza Natural, com inertes de quartzo, pigmentos e aditivos, rendimento 3 kg/m², com acabamento através de afagamento mecânico.
Execução de piso contínuo de concreto simples de 10 cm de espessura, realizado com concreto C15 classe de agressividade ambiental I e tipo de ambiente rural, brita 1, consistência S100 dosado em central e concretagem com bomba; tratado superficialmente com argamassa para camada de desgaste, cor Cinza Natural, composta de cimento, inertes selecionados de quartzo, pigmentos orgânicos e aditivos, com um rendimento aproximado de 3 kg/m², polvilhamento manual sobre o concreto ainda fresco. Incluindo parte proporcional de limpeza da superfície suporte, espalhamento e vibração do concreto através de régua vibradora, inserção ou ligação dos elementos exteriores (caixas, ralos, sifões de piso, etc.) das redes de instalações executadas sob o piso, afagamento mecânico de toda a superfície até conseguir que a argamassa fique totalmente integrada no concreto e limpeza final da superfície acabada. Sem incluir a preparação da camada base existente, juntas de construção, de retração, de dilatação nem juntas perimetrais.
Inclui: Limpeza da superfície suporte. Implantação das juntas e panos de trabalho. Aplicação de níveis através de pontos, mestras de concreto ou réguas. Irrigação da superfície base. Concretagem e compactação do concreto. Aplicação manual da argamassa, assegurando-se do total cobrimento do concreto fresco. Afagamento mecânico da superfície.
Critério de medição de projeto: Superfície medida em projeção horizontal, segundo documentação gráfica de Projeto.
Critério de quantitativos de obra: Medir-se-á, em projeção horizontal, a superfície realmente executada segundo especificações de Projeto.

| Código | Un | Descrição | Rendimento | Preço | Importância |
|---|---|---|---|---|---|
| mt10hmf060ahb | m³ | Concreto simples C15 classe de agressividade ambiental I e tipo de ambiente rural, brita 1, consistência S100, dosado em central, segundo ABNT NBR 8953. (material) | 0.105 | 283.82 | 29.80 |
| mt09bnc010a | kg | Argamassa para camada de desgaste, cor Cinza Natural, composta de cimento, inertes selecionados de quartzo, pigmentos orgânicos e aditivos, com uma densidade aparente de 1330 kg/m³, uma resistência à compressão de 75000 kN/m² e uma resistência à abrasão segundo o método de Böhme de 10,9 cm³ / 50 cm². (material) | 3.000 | 1.05 | 3.15 |
| mq04dua020b | h | Dumper de descarga frontal de 2 t de carga útil. (equipamento) | 0.019 | 20.96 | 0.40 |
| mq06vib020 | h | Régua vibradora de 3 m. (equipamento) | 0.016 | 10.56 | 0.17 |
| mq06fra010 | h | Alisadora de pisos mecânica de concreto. (equipamento) | 0.557 | 11.47 | 6.39 |
| mq06bhe010 | h | Caminhão bomba estacionado na obra, para bombeamento de concreto. Inclusive parte proporcional de deslocamento. (equipamento) | 0.004 | 384.47 | 1.54 |
| mo020 | h | Pedreiro. (mão de obra) | 0.284 | 18.71 | 5.31 |
| mo113 | h | Auxiliar de serviços gerais. (mão de obra) | 0.420 | 12.05 | 5.06 |
| % | % | Custos diretos complementares | 2 % | 51.82 | 1.04 |
|  |  | Custos diretos |  |  | 52.86 |
