# Junta de construção em piso contínuo de concreto, com perfil pré-moldado

- Propriedade do ficheiro: CYPE Ingenieros S.A.
- Formato: FIEBDC-3/2016
- Programa: Gerador de preços para construção civil. CYPE Ingenieros, S.A.
- Data: 27/03/2024
- Âmbito geográfico: Brasil
- Moeda: BRL
- Custos indiretos: 3 %
- Despesas gerais: 13 %
- Lucro: 6 %
- IVA: 17 %

## R Revestimentos e forros

### RS Pisos

#### RSN Juntas em pisos contínuos de concreto

**RSN120** m Junta de construção em piso contínuo de concreto, com perfil pré-moldado.
Junta de construção, em piso contínuo de concreto, com perfil oco de PVC rígido, de seção triangular, de 40 mm de altura. Inclusive cavilhas de plástico para a sua ligação.
Inclui: Implantação da junta. Corte e colocação do perfil no elemento a concretar. Execução das uniões entre perfis. Resolução de encontros. Fixação e ajuste dos perfis.
Critério de medição de projeto: Comprimento medido segundo documentação gráfica de Projeto.
Critério de quantitativos de obra: Medir-se-á o comprimento realmente executado segundo especificações de Projeto.

| Código | Un | Descrição | Rendimento | Preço | Importância |
|---|---|---|---|---|---|
| mt18acc060a | m | Perfil oco de PVC rígido, de seção triangular, de 40 mm de altura, para a formação de juntas em pisos contínuos de concreto; com cavilhas de plástico para a sua ligação. (material) | 1.05 | 4.13 | 4.337 |
| mo020 | h | Pedreiro. (mão de obra) | 0.105 | 32.24 | 3.385 |
| mo113 | h | Auxiliar de serviços gerais. (mão de obra) | 0.105 | 27.81 | 2.920 |
| % | % | Custos diretos complementares | 2 % | 10.642 | 0.213 |
|  |  | Custos diretos |  |  | 10.855 |

Resíduos:
- colocação: mt18acc060a; fator de resíduo 0.08

## Recursos

**mt18acc060a** m Perfil oco de PVC rígido
Dados técnicos: Custo energético 16.647 MJ; Emissão de CO2 1.155 kg; Código LER 17 02 03; Massa do elemento 0.251 kg; Volume 0.000418 m3
Resíduos:
- embalagem: re170201 Madeira. (componente de resíduo); rendimento 0.04 kg; Código LER 17 02 01; Massa do elemento 1 kg; Volume 0.000909 m3
- embalagem: re170203 Plástico. (componente de resíduo); rendimento 0.001 kg; Código LER 17 02 03; Massa do elemento 1 kg; Volume 0.001667 m3
