# Polimento mecânico em obra de superfície de concreto

- Propriedade do ficheiro: CYPE INGENIEROS, S.A.
- Formato: FIEBDC-3/2002
- Âmbito geográfico: Brasil
- Moeda: BRL
- Custos indiretos: 3.00 %
- Despesas gerais: 13.00 %
- Lucro: 6.00 %
- IVA: 17.00 %

**RSN200** m² Polimento mecânico em obra de superfície de concreto.
Execução em obra de polimento, através de máquina polidora, de superfície de concreto; o polimento será executado em três fases: a primeira (desbastamento ou rebaixamento) para eliminar as rebarbas que possam existir, utilizando uma mó basta entre 36 e 60, segundo o estado no que se encontre o piso; a segunda (planificação ou polimento grosseiro) para eliminar os riscos e defeitos produzidos na fase anterior, com abrasivo de grão entre 80 e 120, espalhando seguidamente novamente a calda, mantendo a superfície úmida 24 horas e deixando endurecer outras 48 horas antes do seguinte processo; e a terceira (correção), com abrasivo de grão 220. Incluindo acabamento dos cantos de difícil acesso (onde se passará com a polidora de mão ou fixa), drenagem das águas sujas, lavagem com água e sabão neutro e proteção do piso com serrim de pinho branco ou de choupo, lâmina de papel grosso, papelão ou plástico, ou qualquer outra proteção que não suje nem tinja a superfície de concreto.
Inclui: Desbastamento ou rebaixamento. Planificação ou polido grosseiro. Espalhamento da nova calda. Correção. Lavagem. Proteção da superfície de concreto.
Critério de medição de projeto: Superfície medida segundo documentação gráfica de Projeto.
Critério de quantitativos de obra: Medir-se-á a superfície realmente executada segundo especificações de Projeto.

| Código | Un | Descrição | Rendimento | Preço | Importância |
|---|---|---|---|---|---|
| mq06aca030 | h | Polidora para pisos de concreto, composta por pratos giratórios aos que se acoplam uma série de mós abrasivas diamantadas, refrigeradas com água. (equipamento) | 0.171 | 29.96 | 5.12 |
| mo037 | h | Polidor de pisos. (mão de obra) | 0.192 | 18.71 | 3.59 |
| mo075 | h | Ajudante de polidor de pisos. (mão de obra) | 0.192 | 14.77 | 2.84 |
| % | % | Custos diretos complementares | 2 % | 11.55 | 0.23 |
|  |  | Custos diretos |  |  | 11.78 |
