# Piso de cortiça

- Propriedade do ficheiro: CYPE Ingenieros S.A.
- Formato: FIEBDC-3/2016
- Programa: Gerador de preços para construção civil. CYPE Ingenieros, S.A.
- Data: 27/09/2024
- Âmbito geográfico: Brasil
- Moeda: BRL
- Custos indiretos: 3 %
- Despesas gerais: 13 %
- Lucro: 6 %
- IVA: 17 %

## R Revestimentos e forros

### RS Pisos

#### RSO De cortiça

**RSO010** m² Piso de cortiça.
Piso de cortiça, formado por placas de cortiça, de 600x300x6 mm, peso 3,305 kg/m², Euroclasse Dfl-s1 de reação ao fogo, cor a escolher. COLOCAÇÃO: em interiores com cola vinílica em dispersão aquosa. PRIMÁRIO: primer monocomponente, à base de copolímeros acrílicos, prévia lixamento da superfície. ACABAMENTO: verniz aquoso de poliuretano bicomponente, acabamento brilhante.
Inclui: Marcação. Aplicação da cola. Colocação dos ladrilhos. Corte e colocação dos ladrilhos perimetrais. Lixamento da superfície. Aplicação de primer. Aplicação da camada de acabamento. Eliminação e limpeza do material sobrante. Limpeza final do piso.
Critério de medição de projeto: Superfície útil, medida segundo documentação gráfica de Projeto. Não foi incrementada a medição por perdas, uma vez que na composição se considerou 5% a mais.
Critério de quantitativos de obra: Medir-se-á a superfície realmente executada segundo especificações de Projeto.

| Código | Un | Descrição | Rendimento | Preço | Importância |
|---|---|---|---|---|---|
| mt18mlv010b | m² | Placa de cortiça, de 600x300x6 mm, peso 3,305 kg/m², Euroclasse Dfl-s1 de reação ao fogo, cor a escolher. (material) | 1.05 | 92.91 | 97.556 |
| mt18mlv020b | l | Cola vinílica em dispersão aquosa, para interiores com presença de umidade persistente e exteriores à intempérie. (material) | 1 | 7.91 | 7.910 |
| mt27baj080b | l | Primer monocomponente, à base de copolímeros acrílicos. (material) | 0.1 | 34.81 | 3.481 |
| mt27baj090e | l | Verniz aquoso de poliuretano bicomponente, acabamento brilhante. (material) | 0.1 | 84.42 | 8.442 |
| mo011 | h | Montador. (mão de obra) | 0.473 | 40.91 | 19.350 |
| mo080 | h | Ajudante de montador. (mão de obra) | 0.473 | 30.23 | 14.299 |
| % | % | Custos diretos complementares | 2 % | 151.038 | 3.021 |
|  |  | Custos diretos |  |  | 154.059 |

Resíduos:
- colocação: mt27baj080b Primer monocomponente, à base de copolímeros acrílicos; fator de resíduo 0.03
- colocação: mt27baj090e Verniz aquoso de poliuretano bicomponente, acabamento brilhante; fator de resíduo 0.0275

## Recursos

**mt27baj080b** l Primer monocomponente, à base de copolímeros acrílicos
Dados técnicos: Custo energético 78.123 MJ; Emissão de CO2 2.976 kg; Código LER 17 09 04; Massa do elemento 1.03 kg; Volume 0.000687 m3
Resíduos:
- embalagem: re150104 Embalagens de metal. (componente de resíduo); rendimento 0.064 kg; Código LER 15 01 04; Massa do elemento 1 kg; Volume 0.001667 m3

**mt27baj090e** l Verniz aquoso de poliuretano bicomponente, acabamento brilhante
Dados técnicos: Custo energético 33.929 MJ; Emissão de CO2 2.014 kg; Código LER 08 01 11; Massa do elemento 1.05 kg; Volume 0.001167 m3
Resíduos:
- embalagem: re150104 Embalagens de metal; rendimento 0.057 kg
