# Piso de pedra natural com argamassa de cimento como material de fixação

- Propriedade do ficheiro: CYPE Ingenieros S.A.
- Formato: FIEBDC-3/2016
- Programa: Gerador de preços para construção civil. CYPE Ingenieros, S.A.
- Data: 18/06/2025
- Âmbito geográfico: Brasil
- Moeda: BRL
- Custos indiretos: 3 %
- Despesas gerais: 13 %
- Lucro: 6 %
- IVA: 17 %

## R Revestimentos e forros

### RS Pisos

#### RSP De pedra natural

**RSP011** m² Piso de pedra natural com argamassa de cimento como material de fixação.
Fornecimento e colocação de piso em mosaicos de granito Amarelo Capri, de 30x30x2 cm, acabamento polido; assentes com argamassa de cimento cinza, confeccionada em obra, dosificação 1:3. Inclusive formação de juntas perimetrais contínuas, de largura não menor de 5 mm, nos limites com paredes, pilares isentos e elevações de nível e, se for o caso, juntas de fracionamento e juntas estruturais ou de dilatação existentes no suporte, rejuntamento com argamassa de rejuntamento cimentícia tipo II, cor bege, para juntas entre 2 e 10 mm.
Inclui: Limpeza, nivelamento e preparação da superfície suporte. Marcação de níveis. Espalhamento da camada de argamassa. Implantação da disposição das peças e juntas de movimento. Polvilhamento da superfície com cimento. Colocação dos ladrilhos com a ponta da colher de pedreiro. Verificação da planicidade. Enchimento das juntas de dilatação. Rejuntamento.
Critério de medição de projeto: Superfície construída, medida segundo documentação gráfica de Projeto. Não foi incrementada a medição por perdas, uma vez que na composição se considerou 5% a mais.
Critério de quantitativos de obra: Medir-se-á a superfície realmente executada segundo especificações de Projeto.

| Código | Un | Descrição | Rendimento | Preço | Importância |
|---|---|---|---|---|---|
| mt18brp040aaa | m² | Ladrilho de granito Amarelo Capri, de 30x30x2 cm, acabamento polido. (material) | 1.05 | 323.66 | 339.843 |
| mt09mcr360af | kg | Argamassa de rejuntamento cimentícia tipo II, cor bege, para juntas entre 2 e 10 mm e utilização em ambientes interiores e exteriores, composta de cimento cinza, cargas minerais, pigmentos e aditivos, segundo ABNT NBR 14992. (material) | 0.482 | 4.1 | 1.976 |
| mt01arg002a | m³ | Areia média lavada. (material) | 0.044 | 113.94 | 5.013 |
| mt08cem002 | kg | Cimento cinza em sacos. (material) | 13.5 | 0.63 | 8.505 |
| mt08aaa010a | m³ | Água. (material) | 0.006 | 3.83 | 0.023 |
| mq06hor010 | h | Betoneira elétrica com uma capacidade de amassamento de 160 l. (equipamento) | 0.021 | 13.5 | 0.284 |
| mo023 | h | Ladrilhista. (mão de obra) | 0.93 | 33.34 | 31.006 |
| mo061 | h | Ajudante de ladrilhista. (mão de obra) | 0.391 | 31.49 | 12.313 |
| mo113 | h | Auxiliar de serviços gerais. (mão de obra) | 0.251 | 28.94 | 7.264 |
| % | % | Custos diretos complementares | 2 % | 406.227 | 8.125 |
|  |  | Custos diretos |  |  | 414.352 |

Resíduos:
- colocação: mt09mcr360af; fator de resíduo 0.07
- colocação: mt01arg002a Areia média lavada; fator de resíduo 0.003
- colocação: mt08cem002 Cimento cinza em sacos; fator de resíduo 0.0063

## Recursos

**mt09mcr360af** kg Argamassa de rejuntamento cimentícia tipo II
Dados técnicos: Custo energético 7.725 MJ; Emissão de CO2 0.576 kg; Código LER 17 09 04; Massa do elemento 1 kg; Volume 0.000667 m3
Resíduos:
- embalagem: re150101 Embalagens de papel e cartão. (componente de resíduo); rendimento 0.02 kg; Código LER 15 01 01; Massa do elemento 1 kg; Volume 0.001333 m3
- embalagem: re170201 Madeira. (componente de resíduo); rendimento 0.005 kg; Código LER 17 02 01; Massa do elemento 1 kg; Volume 0.000909 m3
- embalagem: re170203 Plástico. (componente de resíduo); rendimento 0.008 kg; Código LER 17 02 03; Massa do elemento 1 kg; Volume 0.001667 m3

**mt01arg002a** m³ Areia média lavada
Dados técnicos: Custo energético 146.250 MJ; Emissão de CO2 7.800 kg; Código LER 01 04 09; Massa do elemento 1950 kg; Volume 1.21875 m3

**mt08cem002** kg Cimento cinza em sacos
Dados técnicos: Custo energético 4.234 MJ; Emissão de CO2 0.734 kg; Código LER 17 01 01; Massa do elemento 1 kg; Volume 0.000667 m3
Resíduos:
- embalagem: re150101 Embalagens de papel e cartão; rendimento 0.014 kg
- embalagem: re170201 Madeira; rendimento 0.001 kg
- embalagem: re170203 Plástico; rendimento 0.003 kg

**mt08aaa010a** m³ Água
Dados técnicos: Custo energético 60.000 MJ; Emissão de CO2 30.000 kg
