# Rodapé flexível de PVC, de 100x25 mm, fixado com cola

- Propriedade do ficheiro: CYPE INGENIEROS, S.A.
- Formato: FIEBDC-3/2002
- Âmbito geográfico: Brasil
- Moeda: BRL
- Custos indiretos: 3.00 %
- Despesas gerais: 13.00 %
- Lucro: 6.00 %
- IVA: 17.00 %

**RSS100** m Rodapé flexível de PVC, de 100x25 mm, fixado com cola.
Rodapé flexível de PVC, de 100x25 mm, cor. Incluindo limpeza e preparação da superfície suporte, marcação e fixação do rodapé com adesivo.
Inclui: Limpeza e preparação da superfície suporte. Marcação. Corte, colocação e fixação do rodapé.
Critério de medição de projeto: Comprimento medido segundo documentação gráfica de Projeto, sem incluir vãos de portas. Não foi incrementada a medição por perdas, uma vez que na composição se considerou 5% a mais.
Critério de quantitativos de obra: Medir-se-á o comprimento realmente executado segundo especificações de Projeto.

| Código | Un | Descrição | Rendimento | Preço | Importância |
|---|---|---|---|---|---|
| mt18dww020a | l | Cola de cloropreno, de base solvente monocomponente. (material) | 0.100 | 14.71 | 1.47 |
| mt18rpv010e | m | Rodapé flexível de PVC, de 100x25 mm, cor, fornecido em rolos de 50 m de comprimento. (material) | 1.050 | 14.90 | 15.65 |
| mo026 | h | Colocador de revestimentos flexíveis. (mão de obra) | 0.078 | 24.01 | 1.87 |
| % | % | Custos diretos complementares | 2 % | 18.99 | 0.38 |
|  |  | Custos diretos |  |  | 19.37 |
