# Piso interior de ladrilho hidráulico. Colocação em camada fina

- Propriedade do ficheiro: CYPE Ingenieros S.A.
- Formato: FIEBDC-3/2016
- Programa: Gerador de preços para construção civil. CYPE Ingenieros, S.A.
- Data: 14/02/2025
- Âmbito geográfico: Brasil
- Moeda: BRL
- Custos indiretos: 3 %
- Despesas gerais: 13 %
- Lucro: 6 %
- IVA: 17 %

## R Revestimentos e forros

### RS Pisos

#### RSU De ladrilhos hidráulicos

**RSU010** m² Piso interior de ladrilho hidráulico. Colocação em camada fina.
Piso interior de ladrilho hidráulico, com peças de 20x20 cm, quadrados, uma cor, cor a escolher. COLOCAÇÃO: em camada fina e através de colagem dupla com argamassa colante tipo ACI, composta de cimento cinza, areia de quartzo, aditivos e polímeros, densidade 1500 kg/m³. TRATAMENTO SUPERFICIAL: com produto impermeabilizante para a vedação de poros.
Inclui: Implantação e marcação de níveis. Preparação das juntas. Espalhamento da camada de adesivo. Colagem da face inferior da peça. Colocação das peças. Umedecimento e limpeza da superfície. Aplicação do tratamiento superficial. Limpeza do excesso de material de rejuntamento com um pano úmido.
Critério de medição de projeto: Superfície útil, medida segundo documentação gráfica de Projeto.
Critério de quantitativos de obra: Medir-se-á a superfície realmente executada segundo especificações de Projeto.

| Código | Un | Descrição | Rendimento | Preço | Importância |
|---|---|---|---|---|---|
| mt18bhi030a | m² | Ladrilho hidráulico, com peças de 20x20 cm, quadrados, uma cor, cor a escolher. (material) | 1 | 88.43 | 88.430 |
| mt09mcr350a | kg | Argamassa colante tipo ACI, composta de cimento cinza, areia de quartzo, aditivos e polímeros, densidade 1500 kg/m³, segundo ABNT NBR 14081. (material) | 3.5 | 0.53 | 1.855 |
| mt18wwa020 | l | Emulsão de resinas para a vedação de poros em pisos hidráulicos. (material) | 0.1 | 18.33 | 1.833 |
| mo023 | h | Ladrilhista. (mão de obra) | 0.784 | 33.34 | 26.139 |
| mo061 | h | Ajudante de ladrilhista. (mão de obra) | 0.81 | 31.49 | 25.507 |
| % | % | Custos diretos complementares | 2 % | 143.764 | 2.875 |
|  |  | Custos diretos |  |  | 146.639 |

Resíduos:
- colocação: mt18bhi030a Ladrilho hidráulico, com peças de 20x20 cm, quadrados, uma cor, cor a escolher; fator de resíduo 0.0084
- colocação: mt09mcr350a; fator de resíduo 0.07

## Recursos

**mt18bhi030a** m² Ladrilho hidráulico, com peças de 20x20 cm, quadrados, uma cor, cor a escolher
Dados técnicos: Custo energético 9.481 MJ; Emissão de CO2 5.727 kg; Código LER 17 01 01; Massa do elemento 38 kg; Volume 0.025333 m3
Resíduos:
- embalagem: re170201 Madeira. (componente de resíduo); rendimento 0.045 kg; Código LER 17 02 01; Massa do elemento 1 kg; Volume 0.000909 m3
- embalagem: re170203 Plástico. (componente de resíduo); rendimento 0.023 kg; Código LER 17 02 03; Massa do elemento 1 kg; Volume 0.001667 m3

**mt09mcr350a** kg Argamassa colante tipo ACI
Dados técnicos: Custo energético 2.251 MJ; Emissão de CO2 0.184 kg; Código LER 17 09 04; Massa do elemento 1 kg; Volume 0.000667 m3
Resíduos:
- embalagem: re170203 Plástico; rendimento 0.003 kg
