# Rodapé de ladrilho hidráulico. Colocação em camada fina

- Propriedade do ficheiro: CYPE Ingenieros S.A.
- Formato: FIEBDC-3/2016
- Programa: Gerador de preços para construção civil. CYPE Ingenieros, S.A.
- Data: 27/09/2024
- Âmbito geográfico: Brasil
- Moeda: BRL
- Custos indiretos: 3 %
- Despesas gerais: 13 %
- Lucro: 6 %
- IVA: 17 %

## R Revestimentos e forros

### RS Pisos

#### RSU De ladrilhos hidráulicos

**RSU030** m Rodapé de ladrilho hidráulico. Colocação em camada fina.
Rodapé hidráulico, de 20x7 cm, uma cor. COLOCAÇÃO: em camada fina e através de colagem dupla com argamassa colante tipo ACI.
Inclui: Marcação da disposição das peças. Corte das peças e formação de encaixes em esquinas e cantos. Colocação do rodapé. Limpeza do rodapé.
Critério de medição de projeto: Comprimento medido segundo documentação gráfica de Projeto, sem incluir vãos de portas. Não foi incrementada a medição por perdas, uma vez que na composição se considerou 5% a mais.
Critério de quantitativos de obra: Medir-se-á o comprimento realmente executado segundo especificações de Projeto.

| Código | Un | Descrição | Rendimento | Preço | Importância |
|---|---|---|---|---|---|
| mt18bhi035a | m | Rodapé hidráulico, de 20x7 cm, uma cor. (material) | 1.05 | 31.06 | 32.613 |
| mt09mcr350a | kg | Argamassa colante tipo ACI, composta de cimento cinza, areia de quartzo, aditivos e polímeros, densidade 1500 kg/m³, segundo ABNT NBR 14081. (material) | 0.245 | 0.53 | 0.130 |
| mo023 | h | Ladrilhista. (mão de obra) | 0.201 | 32.24 | 6.480 |
| % | % | Custos diretos complementares | 2 % | 39.223 | 0.784 |
|  |  | Custos diretos |  |  | 40.007 |

Resíduos:
- colocação: mt18bhi035a Rodapé hidráulico, de 20x7 cm, uma cor; fator de resíduo 0.0084
- colocação: mt09mcr350a; fator de resíduo 0.07

## Recursos

**mt18bhi035a** m Rodapé hidráulico, de 20x7 cm, uma cor
Dados técnicos: Custo energético 3.704 MJ; Emissão de CO2 4.466 kg; Código LER 17 01 01; Massa do elemento 29.7 kg; Volume 0.0198 m3
Resíduos:
- embalagem: re170201 Madeira. (componente de resíduo); rendimento 0.015 kg; Código LER 17 02 01; Massa do elemento 1 kg; Volume 0.000909 m3
- embalagem: re170203 Plástico. (componente de resíduo); rendimento 0.008 kg; Código LER 17 02 03; Massa do elemento 1 kg; Volume 0.001667 m3

**mt09mcr350a** kg Argamassa colante tipo ACI
Dados técnicos: Custo energético 2.251 MJ; Emissão de CO2 0.184 kg; Código LER 17 09 04; Massa do elemento 1 kg; Volume 0.000667 m3
Resíduos:
- embalagem: re170203 Plástico; rendimento 0.003 kg
