# Forro contínuo de placas de escaiola

- Propriedade do ficheiro: CYPE Ingenieros S.A.
- Formato: FIEBDC-3/2016
- Programa: Gerador de preços para construção civil. CYPE Ingenieros, S.A.
- Data: 27/03/2024
- Âmbito geográfico: Brasil
- Moeda: BRL
- Custos indiretos: 3 %
- Despesas gerais: 13 %
- Lucro: 6 %
- IVA: 17 %

## R Revestimentos e forros

### RT Forros em interiores

#### RTA Contínuos, de placas de escaiola

**RTA010** m² Forro contínuo de placas de escaiola.
Forro contínuo suspenso, situado a uma altura menor de 4 m, constituído por placas de escaiola com nervuras, de 100x60 cm, com canto reto e acabamento liso, suspensas da laje através de estopadas suspensas de pasta de escaiola e fibras vegetais, repartidas uniformemente (3 fixações/m²) e separadas dos paramentos verticais um mínimo de 5 mm. Inclusive pasta de escaiola para o colagem das bordas das placas e enchimento das juntas da face aparente e acabamento final.
Inclui: Marcação nas paredes do nível do forro. Colocação e fixação das estopadas. Corte das placas. Colocação das placas. Resolução de encontros e pontos singulares. Realização de orifícios para a passagem dos tubos da instalação elétrica. Revestimento das placas com pasta de escaiola. Passagem da canalização de proteção dos cabos elétricos.
Critério de medição de projeto: Superfície medida entre paramentos, segundo documentação gráfica de Projeto, sem descontar aberturas para instalações.
Critério de quantitativos de obra: Medir-se-á a superfície realmente executada segundo especificações de Projeto, sem descontar aberturas para instalações.

| Código | Un | Descrição | Rendimento | Preço | Importância |
|---|---|---|---|---|---|
| mt12fpe010b | m² | Placa de escaiola com nervuras, de 100x60 cm e de 8 mm de espessura (20 mm de espessura total, incluindo as nervuras), com canto reto e acabamento liso, sem revestir, para forros. (material) | 1.05 | 9.26 | 9.723 |
| mt12fac010 | kg | Fibras vegetais em rolos. (material) | 0.22 | 4.02 | 0.884 |
| mt09pes010 | m³ | Pasta de escaiola. (material) | 0.006 | 425.76 | 2.555 |
| mo035 | h | Escaiolador. (mão de obra) | 0.221 | 32.24 | 7.125 |
| mo117 | h | Servente de escaiolador. (mão de obra) | 0.221 | 27.81 | 6.146 |
| % | % | Custos diretos complementares | 2 % | 26.433 | 0.529 |
|  |  | Custos diretos |  |  | 26.962 |

Resíduos:
- colocação: mt12fpe010b; fator de resíduo 0.021
- colocação: mt12fac010 Fibras vegetais em rolos; fator de resíduo 0.0175
- colocação: mt09pes010 Pasta de escaiola; fator de resíduo 0.0053

## Recursos

**mt12fpe010b** m² Placa de escaiola com nervuras
Dados técnicos: Custo energético 22.696 MJ; Emissão de CO2 1.009 kg; Código LER 17 08 02; Massa do elemento 6.6 kg; Volume 0.0066 m3
Resíduos:
- embalagem: re170203 Plástico. (componente de resíduo); rendimento 0.004 kg; Código LER 17 02 03; Massa do elemento 1 kg; Volume 0.001667 m3

**mt12fac010** kg Fibras vegetais em rolos
Dados técnicos: Custo energético 25.100 MJ; Emissão de CO2 -1.720 kg; Código LER 20 02 01; Massa do elemento 1 kg; Volume 0.000667 m3

**mt09pes010** m³ Pasta de escaiola
Dados técnicos: Custo energético 2846.250 MJ; Emissão de CO2 107.250 kg; Código LER 17 08 02; Massa do elemento 825 kg; Volume 0.825 m3
