# Encontro de forro contínuo de placas de escaiola com paramento vertical

- Propriedade do ficheiro: CYPE Ingenieros S.A.
- Formato: FIEBDC-3/2016
- Programa: Gerador de preços para construção civil. CYPE Ingenieros, S.A.
- Data: 27/03/2024
- Âmbito geográfico: Brasil
- Moeda: BRL
- Custos indiretos: 3 %
- Despesas gerais: 13 %
- Lucro: 6 %
- IVA: 17 %

## R Revestimentos e forros

### RT Forros em interiores

#### RTA Contínuos, de placas de escaiola

**RTA022** m Encontro de forro contínuo de placas de escaiola com paramento vertical.
Formação de encontro entre o forro contínuo de placas de escaiola e o paramento vertical, através da fixação ao paramento de moldura pré-fabricada de escaiola de 4x4 cm, para apoio perimetral das placas; deixando uma separação mínima de 5 mm entre as placas e o paramento. Incluindo cola para escaiola para a fixação das peças.
Inclui: Marcação do traçado no paramento. Disposição e corte das peças. Humidificação da base de fixação. Espalhamento da cola. Colocação e enchimento das juntas das peças. Correção de falhas de encontros entre peças, esquinas e cantos.
Critério de medição de projeto: Comprimento medido segundo documentação gráfica de Projeto.
Critério de quantitativos de obra: Medir-se-á o comprimento realmente executado segundo especificações de Projeto.

| Código | Un | Descrição | Rendimento | Preço | Importância |
|---|---|---|---|---|---|
| mt09eyc030 | kg | Cola para escaiola. (material) | 0.15 | 0.86 | 0.129 |
| mt12fre010ad | m | Moldura de escaiola, de 4x4 cm, para solução perimetral de forro. (material) | 1.1 | 4.42 | 4.862 |
| mo035 | h | Escaiolador. (mão de obra) | 0.125 | 32.24 | 4.030 |
| mo117 | h | Servente de escaiolador. (mão de obra) | 0.125 | 27.81 | 3.476 |
| % | % | Custos diretos complementares | 2 % | 12.497 | 0.250 |
|  |  | Custos diretos |  |  | 12.747 |

Resíduos:
- colocação: mt12fre010ad Moldura de escaiola, de 4x4 cm, para solução perimetral de forro; fator de resíduo 0.019116

## Recursos

**mt12fre010ad** m Moldura de escaiola, de 4x4 cm, para solução perimetral de forro
Dados técnicos: Custo energético 5.179 MJ; Emissão de CO2 0.230 kg; Código LER 17 08 02; Massa do elemento 1.5 kg; Volume 0.0015 m3
Resíduos:
- embalagem: re170203 Plástico. (componente de resíduo); rendimento 0.001 kg; Código LER 17 02 03; Massa do elemento 1 kg; Volume 0.001667 m3
