# Arremate para forro removível de placas de escaiola

- Propriedade do ficheiro: CYPE Ingenieros S.A.
- Formato: FIEBDC-3/2016
- Programa: Gerador de preços para construção civil. CYPE Ingenieros, S.A.
- Data: 27/03/2024
- Âmbito geográfico: Brasil
- Moeda: BRL
- Custos indiretos: 3 %
- Despesas gerais: 13 %
- Lucro: 6 %
- IVA: 17 %

## R Revestimentos e forros

### RT Forros em interiores

#### RTB Removíveis, de placas de escaiola

**RTB020** m Arremate para forro removível de placas de escaiola.
Formação de arremate vertical em mudança de nível de forro removível, através de placas de escaiola com nervuras e acabamento liso sobre perfis metálicos, para fechar um espaço de 20 cm de altura. Inclusive fixações para a ancoragem dos perfis e pasta de escaiola.
Inclui: Marcação do traçado do arremate nos paramentos. Disposição e corte das peças. Humidificação da base de fixação. Montagem dos perfis. Colocação e enchimento das juntas das peças. Correção de falhas de encontros entre peças, esquinas e cantos.
Critério de medição de projeto: Comprimento medido segundo documentação gráfica de Projeto.
Critério de quantitativos de obra: Medir-se-á o comprimento realmente executado segundo especificações de Projeto.

| Código | Un | Descrição | Rendimento | Preço | Importância |
|---|---|---|---|---|---|
| mt12fpe010b | m² | Placa de escaiola com nervuras, de 100x60 cm e de 8 mm de espessura (20 mm de espessura total, incluindo as nervuras), com canto reto e acabamento liso, sem revestir, para forros. (material) | 0.224 | 9.26 | 2.074 |
| mt09pes010 | m³ | Pasta de escaiola. (material) | 0.002 | 425.76 | 0.852 |
| mt12psg225 | m | Perfil de aço galvanizado, para a sustentação de arremate em forros removível. (material) | 2.1 | 6.57 | 13.797 |
| mt12psg230 | Un | Forquilha de aço galvanizado. (material) | 0.55 | 2.05 | 1.128 |
| mt12psg231 | Un | Peça de união. (material) | 0.55 | 2.59 | 1.425 |
| mo035 | h | Escaiolador. (mão de obra) | 0.523 | 32.24 | 16.862 |
| mo117 | h | Servente de escaiolador. (mão de obra) | 0.523 | 27.81 | 14.545 |
| % | % | Custos diretos complementares | 2 % | 50.683 | 1.014 |
|  |  | Custos diretos |  |  | 51.697 |

Resíduos:
- colocação: mt12fpe010b; fator de resíduo 0.021
- colocação: mt09pes010 Pasta de escaiola; fator de resíduo 0.0053

## Recursos

**mt12fpe010b** m² Placa de escaiola com nervuras
Dados técnicos: Custo energético 22.696 MJ; Emissão de CO2 1.009 kg; Código LER 17 08 02; Massa do elemento 6.6 kg; Volume 0.0066 m3
Resíduos:
- embalagem: re170203 Plástico. (componente de resíduo); rendimento 0.004 kg; Código LER 17 02 03; Massa do elemento 1 kg; Volume 0.001667 m3

**mt09pes010** m³ Pasta de escaiola
Dados técnicos: Custo energético 2846.250 MJ; Emissão de CO2 107.250 kg; Código LER 17 08 02; Massa do elemento 825 kg; Volume 0.825 m3
