# Forro removível de placas de escaiola

- Propriedade do ficheiro: CYPE Ingenieros S.A.
- Formato: FIEBDC-3/2016
- Programa: Gerador de preços para construção civil. CYPE Ingenieros, S.A.
- Data: 27/03/2024
- Âmbito geográfico: Brasil
- Moeda: BRL
- Custos indiretos: 3 %
- Despesas gerais: 13 %
- Lucro: 6 %
- IVA: 17 %

## R Revestimentos e forros

### RT Forros em interiores

#### RTB Removíveis, de placas de escaiola

**RTB025** m² Forro removível de placas de escaiola.
Forro removível suspenso, situado a uma altura menor de 4 m, constituído por: ESTRUTURA: perfis à vista acabamento lacado, cor branca, compreendendo perfis primários e secundários, suspensos da laje ou elemento de suporte com barras e suspensões; PLACAS: placas de escaiola, de superfície fissurada, 60x60 cm. Inclusive perfis angulares, fixações para a ancoragem dos perfis e acessórios de montagem.
Inclui: Marcação dos eixos da malha modular. Nivelamento e fixação dos perfis perimetrais. Implantação dos perfis primários da trama. Sinalização dos pontos de ancoragem à laje ou elemento de suporte. Nivelamento e suspensão dos perfis primários e secundários da trama. Corte das placas. Colocação das placas. Resolução de encontros e pontos singulares.
Critério de medição de projeto: Superfície medida entre paramentos, segundo documentação gráfica de Projeto, sem descontar aberturas para instalações.
Critério de quantitativos de obra: Medir-se-á a superfície realmente executada segundo especificações de Projeto, sem descontar aberturas para instalações.

| Código | Un | Descrição | Rendimento | Preço | Importância |
|---|---|---|---|---|---|
| mt12fac020b | Un | Barra metálica de aço galvanizado de 6 mm de diâmetro. (material) | 1 | 0.96 | 0.960 |
| mt12fac030a | m | Perfis à vista com acabamento lacado cor branca, para forros removíveis, inclusive peças complementares e especiais. (material) | 4 | 2.59 | 10.360 |
| mt12fac060 | Un | Perfil angular para arremates perimetrais. (material) | 0.6 | 1.85 | 1.110 |
| mt12fac050 | Un | Acessórios para a colocação de forros removíveis. (material) | 0.2 | 4.79 | 0.958 |
| mt12fpe020a | m² | Placa de escaiola, de superfície fissurada, 60x60 cm, para colocar sobre perfis à vista em forros removíveis. (material) | 1.02 | 14.87 | 15.167 |
| mo035 | h | Escaiolador. (mão de obra) | 0.24 | 32.24 | 7.738 |
| mo117 | h | Servente de escaiolador. (mão de obra) | 0.24 | 27.81 | 6.674 |
| % | % | Custos diretos complementares | 2 % | 42.967 | 0.859 |
|  |  | Custos diretos |  |  | 43.826 |

Resíduos:
- colocação: mt12fac020b Barra metálica de aço galvanizado de 6 mm de diâmetro; fator de resíduo 0.0188
- colocação: mt12fac030a Perfis à vista com acabamento lacado cor branca, para forros removíveis, inclusive peças complementares e especiais; fator de resíduo 0.02
- colocação: mt12fac060 Perfil angular para arremates perimetrais; fator de resíduo 0.0188
- colocação: mt12fpe020a Placa de escaiola, de superfície fissurada, 60x60 cm, para colocar sobre perfis à vista em forros removíveis; fator de resíduo 0.021

## Recursos

**mt12fac020b** Un Barra metálica de aço galvanizado de 6 mm de diâmetro
Dados técnicos: Custo energético 3.803 MJ; Emissão de CO2 0.261 kg; Código LER 17 04 05; Massa do elemento 0.055 kg; Volume 0.000026 m3
Resíduos:
- embalagem: re170203 Plástico. (componente de resíduo); rendimento 0.025 kg; Código LER 17 02 03; Massa do elemento 1 kg; Volume 0.001667 m3

**mt12fac030a** m Perfis à vista com acabamento lacado cor branca, para forros removíveis, inclusive peças complementares e especiais
Dados técnicos: Custo energético 3.335 MJ; Emissão de CO2 0.172 kg; Código LER 17 04 05; Massa do elemento 0.29 kg; Volume 0.000138 m3
Resíduos:
- embalagem: re170203 Plástico; rendimento 0.005 kg

**mt12fac060** Un Perfil angular para arremates perimetrais
Dados técnicos: Custo energético 10.218 MJ; Emissão de CO2 0.714 kg; Código LER 17 04 05; Massa do elemento 0.265 kg; Volume 0.000126 m3
Resíduos:
- embalagem: re170203 Plástico; rendimento 0.025 kg

**mt12fpe020a** m² Placa de escaiola, de superfície fissurada, 60x60 cm, para colocar sobre perfis à vista em forros removíveis
Dados técnicos: Custo energético 22.696 MJ; Emissão de CO2 1.009 kg; Código LER 17 08 02; Massa do elemento 6.6 kg; Volume 0.0066 m3
Resíduos:
- embalagem: re170203 Plástico; rendimento 0.004 kg
