# Forro removível de placas de escaiola. Sistema "KNAUF"

- Propriedade do ficheiro: CYPE Ingenieros S.A.
- Formato: FIEBDC-3/2016
- Programa: Gerador de preços para construção civil. CYPE Ingenieros, S.A.
- Data: 27/03/2024
- Âmbito geográfico: Brasil
- Moeda: BRL
- Custos indiretos: 3 %
- Despesas gerais: 13 %
- Lucro: 6 %
- IVA: 17 %

## R Revestimentos e forros

### RT Forros em interiores

#### RTB Removíveis, de placas de escaiola

**RTB026** m² Forro removível de placas de escaiola. Sistema "KNAUF".
Forro removível suspenso, situado a uma altura menor de 4 m. Sistema D142a.es "KNAUF", constituído por: ESTRUTURA: perfis à vista, de aço galvanizado, cor branca, com sola de 24 mm de largura, compreendendo perfis primários EASY T - 24/38/3700 mm "KNAUF", perfis secundários EASY T - 24/32/600 mm "KNAUF" e perfis secundários EASY T - 24/32/1200 mm "KNAUF", suspensos da laje ou elemento de suporte com peças de suspensão rápida Twist "KNAUF", e barras; PLACAS: placas de escaiola com as bordas quadrados, acabamento rugoso, modelo Raffaello R "KNAUF", de 600x600 mm e 15 mm de espessura. Inclusive perfis angulares EASY L HP Anticorrosión - 20/20/3050 mm "KNAUF", fixações para a ancoragem dos perfis e acessórios de montagem.
Inclui: Marcação dos eixos da malha modular. Nivelamento e fixação dos perfis perimetrais. Implantação dos perfis primários da trama. Sinalização dos pontos de ancoragem à laje ou elemento de suporte. Nivelamento e suspensão dos perfis primários e secundários da trama. Corte das placas. Colocação das placas. Resolução de encontros e pontos singulares.
Critério de medição de projeto: Superfície medida entre paramentos, segundo documentação gráfica de Projeto, sem descontar aberturas para instalações.
Critério de quantitativos de obra: Medir-se-á a superfície realmente executada segundo especificações de Projeto, sem descontar aberturas para instalações.

| Código | Un | Descrição | Rendimento | Preço | Importância |
|---|---|---|---|---|---|
| mt12pfk050v | m | Perfil angular EASY L HP Anticorrosión - 20/20/3050 mm "KNAUF", cor branca, de aço galvanizado. (material) | 0.4 | 14.48 | 5.792 |
| mt12pek030 | Un | Barra de suspensão "KNAUF" de 100 cm. (material) | 1 | 1.14 | 1.140 |
| mt12pek060d | Un | Peça de suspensão rápida Twist "KNAUF", para forros suspensos. (material) | 1 | 2.94 | 2.940 |
| mt12pfk060ca | m | Perfil primário EASY T - 24/38/3700 mm "KNAUF", cor branca, de aço galvanizado. (material) | 0.84 | 5.8 | 4.872 |
| mt12pfk060ga | m | Perfil secundário EASY T - 24/32/600 mm "KNAUF", cor branca, de aço galvanizado. (material) | 1.67 | 5.8 | 9.686 |
| mt12pfk060ha | m | Perfil secundário EASY T - 24/32/1200 mm "KNAUF", cor branca, de aço galvanizado. (material) | 0.84 | 5.8 | 4.872 |
| mt12ppk100aa | m² | Placa de escaiola com as bordas quadrados, acabamento rugoso, modelo Raffaello R "KNAUF", de 600x600 mm 15 mm de espessura, para colocar sobre perfis à vista com sola de 24 mm de largura, em forros removíveis. (material) | 1.02 | 22.55 | 23.001 |
| mo035 | h | Escaiolador. (mão de obra) | 0.24 | 32.24 | 7.738 |
| mo073 | h | Ajudante de escaiolador. (mão de obra) | 0.24 | 30.23 | 7.255 |
| % | % | Custos diretos complementares | 2 % | 67.296 | 1.346 |
|  |  | Custos diretos |  |  | 68.642 |

Resíduos:
- colocação: mt12pfk050v Perfil angular EASY L HP Anticorrosión - 20/20/3050 mm "KNAUF", cor branca, de aço galvanizado; fator de resíduo 0.0053
- colocação: mt12pek060d Peça de suspensão rápida Twist "KNAUF", para forros suspensos; fator de resíduo 0.02
- colocação: mt12pfk060ca Perfil primário EASY T - 24/38/3700 mm "KNAUF", cor branca, de aço galvanizado; fator de resíduo 0.0162207
- colocação: mt12pfk060ga Perfil secundário EASY T - 24/32/600 mm "KNAUF", cor branca, de aço galvanizado; fator de resíduo 0.0162192
- colocação: mt12pfk060ha Perfil secundário EASY T - 24/32/1200 mm "KNAUF", cor branca, de aço galvanizado; fator de resíduo 0.0162192
- colocação: mt12ppk100aa; fator de resíduo 0.021

## Recursos

**mt12pfk050v** m Perfil angular EASY L HP Anticorrosión - 20/20/3050 mm "KNAUF", cor branca, de aço galvanizado
Dados técnicos: Custo energético 31.268 MJ; Emissão de CO2 0.970 kg; Código LER 17 04 05; Massa do elemento 0.23 kg; Volume 0.00011 m3
Resíduos:
- embalagem: re170203 Plástico. (componente de resíduo); rendimento 0.008 kg; Código LER 17 02 03; Massa do elemento 1 kg; Volume 0.001667 m3

**mt12pek060d** Un Peça de suspensão rápida Twist "KNAUF", para forros suspensos
Dados técnicos: Custo energético 5.371 MJ; Emissão de CO2 0.273 kg; Código LER 17 04 05; Massa do elemento 0.3 kg; Volume 0.000143 m3
Resíduos:
- embalagem: re170203 Plástico; rendimento 0.025 kg

**mt12pfk060ca** m Perfil primário EASY T - 24/38/3700 mm "KNAUF", cor branca, de aço galvanizado
Dados técnicos: Custo energético 38.988 MJ; Emissão de CO2 1.201 kg; Código LER 17 04 05; Massa do elemento 0.29 kg; Volume 0.000138 m3
Resíduos:
- embalagem: re170203 Plástico; rendimento 0.006 kg

**mt12pfk060ga** m Perfil secundário EASY T - 24/32/600 mm "KNAUF", cor branca, de aço galvanizado
Dados técnicos: Custo energético 35.011 MJ; Emissão de CO2 1.080 kg; Código LER 17 04 05; Massa do elemento 0.26 kg; Volume 0.000124 m3
Resíduos:
- embalagem: re170203 Plástico; rendimento 0.006 kg

**mt12pfk060ha** m Perfil secundário EASY T - 24/32/1200 mm "KNAUF", cor branca, de aço galvanizado
Dados técnicos: Custo energético 35.011 MJ; Emissão de CO2 1.080 kg; Código LER 17 04 05; Massa do elemento 0.26 kg; Volume 0.000124 m3
Resíduos:
- embalagem: re170203 Plástico; rendimento 0.006 kg

**mt12ppk100aa** m² Placa de escaiola com as bordas quadrados
Dados técnicos: Custo energético 30.909 MJ; Emissão de CO2 1.374 kg; Código LER 17 08 02; Massa do elemento 9.03 kg; Volume 0.00903 m3
Resíduos:
- embalagem: re170203 Plástico; rendimento 0.004 kg
