# Forro removível, para uso industrial, de painéis de lã de vidro

- Propriedade do ficheiro: CYPE Ingenieros S.A.
- Formato: FIEBDC-3/2016
- Programa: Gerador de preços para construção civil. CYPE Ingenieros, S.A.
- Data: 27/03/2024
- Âmbito geográfico: Brasil
- Moeda: BRL
- Custos indiretos: 3 %
- Despesas gerais: 13 %
- Lucro: 6 %
- IVA: 17 %

## R Revestimentos e forros

### RT Forros em interiores

#### RTF Removíveis, de fibras minerais

**RTF020** m² Forro removível, para uso industrial, de painéis de lã de vidro.
Forro removível suspenso, para uso industrial, situado a uma altura menor de 4 m, constituído por: ESTRUTURA: perfis à vista T 24, compreendendo perfis primários e secundários, suspensos da laje ou elemento de suporte com barras e suspensões; PAINÉIS: painéis autoportantes de lã de vidro, compostos por módulos de 1200x1200x50 mm, acabamento em relevo cor alumínio, recobertos com um complexo de kraft-alumínio gofrado. Inclusive perfis angulares, fixações para a ancoragem dos perfis e acessórios de montagem.
Inclui: Marcação dos eixos da malha modular. Nivelamento e fixação dos perfis perimetrais. Implantação dos perfis primários da trama. Sinalização dos pontos de ancoragem à laje ou elemento de suporte. Nivelamento e suspensão dos perfis primários e secundários da trama. Corte dos painéis. Colocação dos painéis. Resolução de encontros e pontos singulares.
Critério de medição de projeto: Superfície medida entre paramentos, segundo documentação gráfica de Projeto, sem descontar aberturas para instalações.
Critério de quantitativos de obra: Medir-se-á a superfície realmente executada segundo especificações de Projeto, sem descontar aberturas para instalações.

| Código | Un | Descrição | Rendimento | Preço | Importância |
|---|---|---|---|---|---|
| mt16pau010b | m² | Painel autoportante de lã de vidro, composto por módulos de 1200x1200x50 mm, acabamento em relevo cor alumínio, recoberto com um complexo de kraft-alumínio gofrado, para perfis à vista T 24, resistência térmica 1,4 m²K/W, condutibilidade térmica 0,035 W/(mK), Euroclasse B-s1, d0 de reação ao fogo, com código de designação MW-EN 13162-T4-CS(10)0,5-Z10-AW0,40. (material) | 1.02 | 130.64 | 133.253 |
| mt12pfr010aaa | m | Perfil primário em T 24x38x3600 mm, de aço galvanizado laminado, com a face aparente revestida com uma lâmina de alumínio acabamento lacado em cor Blanco. (material) | 0.45 | 5.02 | 2.259 |
| mt12pfr010aca | m | Perfil secundário em T 24x38x600 mm, de aço galvanizado laminado, com a face aparente revestida com uma lâmina de alumínio acabamento lacado em cor Blanco. (material) | 0.45 | 5.02 | 2.259 |
| mt12pfr010aea | m | Perfil angular em L 24x24x3050 mm, de aço galvanizado laminado, com a face aparente revestida com uma lâmina de alumínio acabamento lacado em cor Blanco. (material) | 0.4 | 3.81 | 1.524 |
| mt12fac020b | Un | Barra metálica de aço galvanizado de 6 mm de diâmetro. (material) | 2 | 0.96 | 1.920 |
| mt12fac050 | Un | Acessórios para a colocação de forros removíveis. (material) | 0.2 | 4.79 | 0.958 |
| mo015 | h | Montador de forros. (mão de obra) | 0.209 | 33.54 | 7.010 |
| mo082 | h | Ajudante de montador de forros. (mão de obra) | 0.209 | 27.93 | 5.837 |
| % | % | Custos diretos complementares | 2 % | 155.020 | 3.100 |
|  |  | Custos diretos |  |  | 158.120 |

Resíduos:
- colocação: mt16pau010b; fator de resíduo 0.024
- colocação: mt12pfr010aaa; fator de resíduo 0.01726
- colocação: mt12pfr010aca; fator de resíduo 0.01726
- colocação: mt12pfr010aea; fator de resíduo 0.0188
- colocação: mt12fac020b Barra metálica de aço galvanizado de 6 mm de diâmetro; fator de resíduo 0.0188

## Recursos

**mt16pau010b** m² Painel autoportante de lã de vidro
Dados técnicos: Custo energético 120.542 MJ; Emissão de CO2 6.084 kg; Código LER 17 06 04; Massa do elemento 3.2 kg; Volume 0.005333 m3
Resíduos:
- embalagem: re170203 Plástico. (componente de resíduo); rendimento 0.034 kg; Código LER 17 02 03; Massa do elemento 1 kg; Volume 0.001667 m3

**mt12pfr010aaa** m Perfil primário em T 24x38x3600 mm
Dados técnicos: Custo energético 40.292 MJ; Emissão de CO2 1.241 kg; Código LER 17 04 05; Massa do elemento 0.3 kg; Volume 0.000143 m3
Resíduos:
- embalagem: re170203 Plástico; rendimento 0.005 kg

**mt12pfr010aca** m Perfil secundário em T 24x38x600 mm
Dados técnicos: Custo energético 40.292 MJ; Emissão de CO2 1.241 kg; Código LER 17 04 05; Massa do elemento 0.3 kg; Volume 0.000143 m3
Resíduos:
- embalagem: re170203 Plástico; rendimento 0.005 kg

**mt12pfr010aea** m Perfil angular em L 24x24x3050 mm
Dados técnicos: Custo energético 6.663 MJ; Emissão de CO2 0.494 kg; Código LER 17 04 05; Massa do elemento 0.21 kg; Volume 0.0001 m3
Resíduos:
- embalagem: re170203 Plástico; rendimento 0.005 kg

**mt12fac020b** Un Barra metálica de aço galvanizado de 6 mm de diâmetro
Dados técnicos: Custo energético 3.803 MJ; Emissão de CO2 0.261 kg; Código LER 17 04 05; Massa do elemento 0.055 kg; Volume 0.000026 m3
Resíduos:
- embalagem: re170203 Plástico; rendimento 0.025 kg
