# Forro contínuo, situado a uma altura menor de 4 m, formado por painel acústico de lã de rocha, composto por módulos de 1200x1200x40 mm, acabamento em cor branca, com perfis ocultos T 40

- Propriedade do ficheiro: CYPE INGENIEROS, S.A.
- Formato: FIEBDC-3/2002
- Âmbito geográfico: Brasil
- Moeda: BRL
- Custos indiretos: 3.00 %
- Despesas gerais: 13.00 %
- Lucro: 6.00 %
- IVA: 17.00 %

**RTF030** m² Forro contínuo, situado a uma altura menor de 4 m, formado por painel acústico de lã de rocha, composto por módulos de 1200x1200x40 mm, acabamento em cor branca, com perfis ocultos T 40.
Forro contínuo, situado a uma altura menor de 4 m, constituído por painel acústico autoportante de lã de rocha vulcânica, composto por módulos de 1200x1200x40 mm, com a face aparente revestida com um véu de cor branca e a face traseira revestida com um contra-véu com resistência ao desgaste, acabamento em cor branca, suspenso da laje com perfis ocultos T 40, compreendendo mestras primárias colocadas a cada 1200 mm e mestras secundárias distribuídas a cada 600 mm entre as mestras primárias, fixadas ao teto através de suportes suspensos a cada 1200 mm. Inclusive fixações, parafusos, resolução do perímetro e pontos singulares e acessórios de montagem.
Inclui: Marcação dos eixos da estrutura metálica. Sinalização dos pontos de ancoragem à laje ou elemento de suporte. Nivelamento e suspensão dos perfis primários e secundários da estrutura. Corte das placas. Corte das placas. Aparafusamento e colocação das placas. Tratamento de juntas. Aplicação de estuque.
Critério de medição de projeto: Superfície medida entre paramentos, segundo documentação gráfica de Projeto, sem descontar aberturas para instalações.
Critério de quantitativos de obra: Medir-se-á a superfície realmente executada segundo especificações de Projeto, sem descontar aberturas para instalações.
Critérios considerados na determinação do preço da unidade de obra: O preço inclui a resolução de encontros e pontos singulares.

| Código | Un | Descrição | Rendimento | Preço | Importância |
|---|---|---|---|---|---|
| mt16par150a | m² | Painel acústico autoportante de lã de rocha vulcânica, Euroclasse A2-s1, d0 de reação ao fogo, composto por módulos de 1200x1200x40 mm, com a face aparente revestida com um véu de cor branca e a face traseira revestida com um contra-véu, com resistência ao desgaste, incluindo perfis ocultos T 40, barras de fixação e alçapões de registo. (material) | 1.050 | 320.07 | 336.07 |
| mt12fta010a | Un | Arruela de fixação. (material) | 0.700 | 6.46 | 4.52 |
| mt12fta020a | Un | Roseta de fixação. (material) | 4.850 | 37.75 | 183.09 |
| mt12fta030a | m | Fita de juntas de 40 mm de largura. (material) | 1.700 | 0.03 | 0.05 |
| mt12fta040a | kg | Massa de juntas. (material) | 1.100 | 19.89 | 21.88 |
| mt12fta050a | kg | Estuque cor branca. (material) | 1.100 | 41.66 | 45.83 |
| mo015 | h | Montador de forros. (mão de obra) | 0.263 | 28.28 | 7.44 |
| mo082 | h | Ajudante de montador de forros. (mão de obra) | 0.263 | 18.53 | 4.87 |
| % | % | Custos diretos complementares | 2 % | 603.75 | 12.08 |
|  |  | Custos diretos |  |  | 615.83 |
