# Forro contínuo para câmara frigorífica, de painéis sanduíche isolantes, de aço

- Propriedade do ficheiro: CYPE Ingenieros S.A.
- Formato: FIEBDC-3/2016
- Programa: Gerador de preços para construção civil. CYPE Ingenieros, S.A.
- Data: 27/03/2024
- Âmbito geográfico: Brasil
- Moeda: BRL
- Custos indiretos: 3 %
- Despesas gerais: 13 %
- Lucro: 6 %
- IVA: 17 %

## R Revestimentos e forros

### RT Forros em interiores

#### RTG Contínuos, para câmaras frigoríficas

**RTG010** m² Forro contínuo para câmara frigorífica, de painéis sanduíche isolantes, de aço.
Forro contínuo suspenso, para câmara frigorífica de produtos refrigerados com temperatura ambiente superior a 0°C, situado a uma altura menor de 4 m, constituído por: ESTRUTURA: perfis à vista, compreendendo perfis primários omega, de alumínio lacado recoberto de PVC, suspensos da laje ou elemento de suporte com tensores, barras roscadas M10, de 100 cm, parafusos de olhal e cabo de aço galvanizado de 4 mm de diâmetro, PAINÉIS: painéis sanduíche isolantes com encaixe macho-fêmea de aço pré-lacado, de 120 mm de espessura e 1130 mm de largura, Euroclasse B-s2, d0 de reação ao fogo, formados por dupla face metálica de chapa de aço pré-lacado, acabamento com tinta de poliéster para uso alimentar, cor branca, de espessura exterior 0,5 mm e espessura interior 0,5 mm e alma isolante de poliuretano de 40 kg/m³ de densidade média.
Inclui: Marcação dos eixos da estrutura metálica. Sinalização dos pontos de ancoragem à laje ou elemento de suporte. Nivelação e suspensão dos perfis primários da estrutura. Corte dos painéis. Colocação dos painéis. Resolução de encontros e pontos singulares.
Critério de medição de projeto: Superfície medida entre paramentos, segundo documentação gráfica de Projeto, sem descontar aberturas para instalações.
Critério de quantitativos de obra: Medir-se-á a superfície realmente executada segundo especificações de Projeto.

| Código | Un | Descrição | Rendimento | Preço | Importância |
|---|---|---|---|---|---|
| mt12ppa040ee | m² | Painel sanduíche isolante com encaixe macho-fêmea de aço pré-lacado, de 120 mm de espessura e 1130 mm de largura, Euroclasse B-s2, d0 de reação ao fogo, formado por dupla face metálica de chapa de aço pré-lacado, acabamento com tinta de poliéster para uso alimentar, cor branca, de espessura exterior 0,5 mm e espessura interior 0,5 mm e alma isolante de poliuretano de densidade média 40 kg/m³, arremates e acessórios; para câmaras frigoríficas com condições de temperatura ambiente superior a 0°C. (material) | 1.05 | 105.72 | 111.006 |
| mt12psa050 | Un | Kit composto por perfil omega de alumínio lacado recoberto de PVC, com placa de fixação, de 4 m de comprimento, 4 tensores, 4 barras roscadas M10, de 100 cm, com duas porcas e uma arruela, 4 parafusos de olhal com ligação roscada de aço zincado M10, cabo de aço galvanizado de 4 mm de diâmetro e 25 m de comprimento e 16 fixadores de cabos de aço galvanizado, para montagem de forro contínuo em câmara frigorífica de painéis sanduíche isolantes, de aço. (material) | 0.45 | 312.33 | 140.549 |
| mt13ccg030e | Un | Parafuso autoatarraxante de 4,2x13 mm de aço inoxidável, com arruela. (material) | 10 | 0.12 | 1.200 |
| mo053 | h | Montador de pré-fabricados interiores. (mão de obra) | 1.045 | 33.54 | 35.049 |
| mo100 | h | Ajudante de montador de pré-fabricados interiores. (mão de obra) | 1.045 | 27.93 | 29.187 |
| % | % | Custos diretos complementares | 2 % | 316.991 | 6.340 |
|  |  | Custos diretos |  |  | 323.331 |

Resíduos:
- colocação: mt12ppa040ee; fator de resíduo 0.0072
- colocação: mt13ccg030e Parafuso autoatarraxante de 4,2x13 mm de aço inoxidável, com arruela; fator de resíduo 0.005

## Recursos

**mt12ppa040ee** m² Painel sanduíche isolante com encaixe macho-fêmea de aço pré-lacado
Dados técnicos: Custo energético 236.578 MJ; Emissão de CO2 11.891 kg; Código LER 17 04 05; Massa do elemento 13.05 kg; Volume 0.006214 m3
Resíduos:
- embalagem: re170203 Plástico. (componente de resíduo); rendimento 0.032 kg; Código LER 17 02 03; Massa do elemento 1 kg; Volume 0.001667 m3

**mt13ccg030e** Un Parafuso autoatarraxante de 4,2x13 mm de aço inoxidável, com arruela
Dados técnicos: Custo energético 0.124 MJ; Emissão de CO2 0.019 kg; Código LER 17 04 05; Massa do elemento 0.0026 kg; Volume 0.000001 m3
Resíduos:
- embalagem: re150101 Embalagens de papel e cartão. (componente de resíduo); rendimento 0.001 kg; Código LER 15 01 01; Massa do elemento 1 kg; Volume 0.001333 m3
